# Porta interior de correr, de madeira

- Propriedade do ficheiro: CYPE INGENIEROS, S.A.
- Formato: FIEBDC-3/2002
- Moeda: EUR
- Custos indirectos: 3.00 %
- IVA: 23.00 %

## L Vãos

### LP Portas interiores

#### LPM De madeira

**LPM021** Ud Porta interior de correr, de madeira.
Porta interior de correr para parede dupla com abertura, cega, de uma folha de 203x82,5x3,5 cm, de painel de fibras acabamento em melamina cor branca, com alma alveolar de papel kraft; aro de madeira maciça. Incluindo guarnição do mesmo material e acabamento que a folha, ferragens de pendurar, de fechadura e puxador com alavanca para fecho de alumínio, série básica.
Inclui: Colocação da porta. Colocação, aprumo e nivelamento de aros. Colocação dos elementos de fixação de aros. Colocação das ferragens de pendurar e guias. Colocação da folha. Colocação das ferragens de fecho. Colocação de acessórios. Ajuste final.
Critério de medição de projecto: Número de unidades previstas, segundo documentação gráfica de Projecto.
Critério de medição de obra: Medir-se-á o número de unidades realmente executadas segundo especificações de Projecto.

| Código | Un | Descrição | Rendimento | Preço | Importância |
|---|---|---|---|---|---|
| mt22aap012a | Ud | Aro de madeira maciça, para porta de uma folha, com elementos de fixação. (material) | 2.000 | 24.80 | 49.60 |
| mt23ppb100a | Ud | Ferragens de pendurar, kit para porta de correr. (material) | 1.000 | 8.53 | 8.53 |
| mt23ppb102c | m | Carril de porta de correr duplo alumínio. (material) | 1.870 | 9.72 | 18.18 |
| mt22pxh025aa | Ud | Porta interior cega oca, de painel de fibras acabamento em melamina cor branca, com alma alveolar de papel kraft, de 203x82,5x3,5 cm. (material) | 1.000 | 52.38 | 52.38 |
| mt22ata015ab | m | Guarnição de MDF, com acabamento em melamina, de cor branca, 70x10 mm. (material) | 10.400 | 1.36 | 14.14 |
| mt23hba020j | Ud | Puxador com alavanca para fecho de alumínio, série básica, para porta interior de correr, para interior. (material) | 1.000 | 27.94 | 27.94 |
| op00cla010 |  | Pregadora pneumática. | 1.000 | 0.00 | 0.00 |
| op00gra010 |  | Agrafadora. | 1.000 | 0.00 | 0.00 |
| op00sie010 |  | Serra tico-tico. | 1.000 | 0.00 | 0.00 |
| op00cep010 |  | Plainas. | 1.000 | 0.00 | 0.00 |
| op00ato010 |  | Aparafusadora. | 1.000 | 0.00 | 0.00 |
| op00tro010 |  | Cortadora de disco para bancada. | 1.000 | 0.00 | 0.00 |
| mo017 | h | Oficial de 1ª carpinteiro. (mão de obra) | 1.200 | 23.03 | 27.64 |
| mo058 | h | Ajudante de carpinteiro. (mão de obra) | 1.200 | 22.27 | 26.72 |
| % | % | Custos directos complementares | 2 % | 225.13 | 4.50 |
|  |  | Custos directos |  |  | 229.63 |
