# Bloco-porta interior técnico de batente, contra-radiações, de madeira, em edifício de uso público

- Propriedade do ficheiro: CYPE INGENIEROS, S.A.
- Formato: FIEBDC-3/2002
- Moeda: EUR
- Custos indirectos: 3.00 %
- IVA: 23.00 %

## L Vãos

### LT Portas interiores técnicas

#### LTM De madeira

**LTM020** Ud Bloco-porta interior técnico de batente, contra-radiações, de madeira, em edifício de uso público.
Bloco-porta interior técnico de batente, contra-radiações, de madeira, para edifício de uso público, de uma folha, lisa, de 203x82,5x3,5 cm, composto por alma de tabuleiro aglomerado de partículas, com uma lâmina de chumbo de 1 mm de espessura incorporada em cada uma das faces, acabamento em cru para lacar em obra nas suas faces e cantos, caixilho de painel de fibras tipo MDF (painel de DM) e aro de madeira de pinho com uma lâmina de chumbo de 2 mm de espessura incorporada. Inclusive dobradiças, asa e fechadura de aço inoxidável, acessórios, ferragens de pendurar e espuma de poliuretano para enchimento da folga entre aro e paramento.
Critérios considerados na determinação do preço da unidade de obra: O preço inclui a colocação em obra do aro, fixado com parafusos.
Inclui: Alojamento e calçamento do aro na abertura do paramento. Fixação do aro ao paramento com parafusos. Colocação da folha. Enchimento da folga entre aro e paramento con espuma de poliuretano. Colocação de ferragens de fecho e acessórios.
Critério de medição de projecto: Número de unidades previstas, segundo documentação gráfica de Projecto.
Critério de medição de obra: Medir-se-á o número de unidades realmente executadas segundo especificações de Projecto.

| Código | Un | Descrição | Rendimento | Preço | Importância |
|---|---|---|---|---|---|
| mt22bta050g | Ud | Bloco-porta interior técnico de batente, contra-radiações, de madeira, para edifício de uso público, de uma folha, lisa, de 203x82,5x3,5 cm, composto por alma de tabuleiro aglomerado de partículas, com uma lâmina de chumbo de 1 mm de espessura incorporada em cada uma das faces, acabamento em cru para lacar em obra nas suas faces e cantos, caixilho de painel de fibras tipo MDF (painel de DM) e aro de madeira de pinho com uma lâmina de chumbo de 2 mm de espessura incorporada, com guarnição com uma lâmina de chumbo de 2 mm de espessura incorporada, dobradiças, asa e fechadura de aço inoxidável, acessórios, e ferragens de pendurar. (material) | 1.000 | 833.29 | 833.29 |
| mt22www040 | Ud | Aerossol de 750 ml de espuma adesiva auto-expansível, elástica, de poliuretano monocomponente, de 25 kg/m³ de densidade, condutibilidade térmica 0,0345 W/(m°C), 135% de expansão, alongamento até à rotura 45% e 7 N/cm² de resistência à tracção, estável de -40°C a 90°C; para aplicar com pistola; segundo EN 13165. (material) | 0.100 | 8.37 | 0.84 |
| op00sie010 |  | Serra tico-tico. | 1.000 | 0.00 | 0.00 |
| op00cep010 |  | Plainas. | 1.000 | 0.00 | 0.00 |
| op00ato010 |  | Aparafusadora. | 1.000 | 0.00 | 0.00 |
| op00tro010 |  | Cortadora de disco para bancada. | 1.000 | 0.00 | 0.00 |
| mo017 | h | Oficial de 1ª carpinteiro. (mão de obra) | 1.250 | 23.03 | 28.79 |
| mo058 | h | Ajudante de carpinteiro. (mão de obra) | 1.050 | 22.27 | 23.38 |
| % | % | Custos directos complementares | 2 % | 886.30 | 17.73 |
|  |  | Custos directos |  |  | 904.03 |
