# Vidro simples

- Propriedade do ficheiro: CYPE INGENIEROS, S.A.
- Formato: FIEBDC-3/2002
- Moeda: EUR
- Custos indirectos: 3.00 %
- IVA: 23.00 %

## L Vãos

### LV Vidros

#### LVP Simples

**LVP010** m² Vidro simples.
Vidro incolor, de 8 mm de espessura, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21vpi010d | m² | Vidro incolor, de 8 mm de espessura. Segundo NP EN 410 e NP EN 673. (material) | 1.006 | 30.50 | 30.68 |
| mt21vva010 | m | Vedação de juntas mediante aplicação com pistola de silicone sintético incolor. (material) | 3.500 | 0.85 | 2.98 |
| mt21vva021 | Ud | Material auxiliar para a colocação de vidros. (material) | 1.000 | 1.26 | 1.26 |
| mo055 | h | Oficial de 1ª vidraceiro. (mão de obra) | 0.267 | 24.22 | 6.47 |
| mo110 | h | Ajudante de vidraceiro. (mão de obra) | 0.267 | 23.62 | 6.31 |
| % | % | Custos directos complementares | 2 % | 47.70 | 0.95 |
|  |  | Custos directos |  |  | 48.65 |
