# Isolamento térmico de testa de laje e pilares em fachada, com revestimento de cortiça

- Propriedade do ficheiro: CYPE INGENIEROS, S.A.
- Formato: FIEBDC-3/2002
- Moeda: EUR
- Custos indirectos: 3.00 %
- IVA: 23.00 %

## N Isolamentos e impermeabilizações

### NA Isolamentos térmicos

#### NAJ Pontes térmicas

**NAJ019** m² Isolamento térmico de testa de laje e pilares em fachada, com revestimento de cortiça.
Isolamento térmico de testas de laje e pilares embebidos na espessura da fachada, formado por duas camadas de revestimento de cortiça reforçado com fibras de vidro, de 2,4 mm de espessura total, aplicado manualmente, com prévia aplicação de primário acrílico, regulador da absorção.
Inclui: Preparação da superfície suporte. Aplicação de primário. Preparação do revestimento. Aplicação do revestimento.
Critério de medição de projecto: Superfície medida segundo documentação gráfica de Projecto.
Critério de medição de obra: Medir-se-á a superfície realmente executada segundo especificações de Projecto.

| Código | Un | Descrição | Rendimento | Preço | Importância |
|---|---|---|---|---|---|
| mt28rsu005b | l | Primário acrílico, regulador da absorção, para utilização em interiores ou em exteriores. (material) | 0.040 | 5.37 | 0.21 |
| mt28rsu030b | kg | Revestimento de cortiça reforçado com fibras de vidro, para utilização em interiores ou em exteriores, à base de copolímeros acrílicos, cortiça e fibras de vidro, condutibilidade térmica 0,059 W/(m°C), densidade 1060 kg/m³, transpirável, permeável ao vapor de água; segundo NP EN 1504-2. (material) | 2.880 | 7.43 | 21.40 |
| op00tal020 |  | Berbequim com misturador. | 1.000 | 0.00 | 0.00 |
| mo039 | h | Oficial de 1ª rebocador. (mão de obra) | 0.180 | 22.68 | 4.08 |
| mo111 | h | Operário especializado rebocador. (mão de obra) | 0.150 | 22.36 | 3.35 |
| % | % | Custos directos complementares | 2 % | 29.04 | 0.58 |
|  |  | Custos directos |  |  | 29.62 |
