# Impermeabilização líquida e isolamento termorreflector de coberturas. Sistema COOL-R XD "QUILOSA"

- Propriedade do ficheiro: CYPE INGENIEROS, S.A.
- Formato: FIEBDC-3/2002
- Moeda: EUR
- Custos indirectos: 3.00 %
- IVA: 23.00 %

## N Isolamentos e impermeabilizações

### NL Impermeabilizações líquidas

#### NLG Coberturas, varandas e lavandarias

**NLG295** m² Impermeabilização líquida e isolamento termorreflector de coberturas. Sistema COOL-R XD "QUILOSA".
Impermeabilização líquida e isolamento termorreflector de coberturas, classe W3, segundo ETAG 005, com um índice de reflectância solar (SRI) de 107, sobre superfície suporte de betão, com um conteúdo de humidade inferior ou igual a 4%. Sistema COOL-R XD "QUILOSA" formado por duas camadas de revestimento impermeabilizante, à base de poliuretano monocomponente, COOL-R Base Coat 710 "QUILOSA", cor cinzento, 2 kg/m², armado com geotêxtil não tecido de fibras de poliéster, COOL-R RF-PES "QUILOSA" em toda a superfície e geotêxtil não tecido de fibras de poliéster, COOL-R RV-PES "QUILOSA" em pontos singulares, com prévia aplicação de primário à base de resina de poliuretano, COOL-R Primer C700 "QUILOSA", 0,2 kg/m², acababo com uma demão de revestimento impermeabilizante monocomponente à base de resinas de poliuretano alifático, COOL-R Top Coat 107 "QUILOSA", cor branca, 0,3 kg/m².
Inclui: Aplicação de primário. Armação da superfície. Resolução dos pontos singulares. Aplicação do impermeabilizante. Aplicação da demão de acabamento.
Critério de medição de projecto: Superfície medida em projecção horizontal, segundo documentação gráfica de Projecto, desde as faces interiores dos parapeitos ou muretes perimetrais que a limitam.
Critério de medição de obra: Medir-se-á, em projecção horizontal, a superfície realmente executada segundo especificações de Projecto, desde as faces interiores dos parapeitos ou muretes perimetrais que a limitam.

| Código | Un | Descrição | Rendimento | Preço | Importância |
|---|---|---|---|---|---|
| mt15quo004a | kg | Primário à base de resina de poliuretano, COOL-R Primer C700 "QUILOSA". (material) | 0.200 | 7.00 | 1.40 |
| mt15quo010a | kg | Revestimento impermeabilizante, à base de poliuretano monocomponente, COOL-R Base Coat 710 "QUILOSA", cor cinzento, para aplicar com trincha, rolo ou pistola. (material) | 2.000 | 6.00 | 12.00 |
| mt15quo100a | m² | Geotêxtil não tecido de fibras de poliéster, COOL-R RF-PES "QUILOSA", fornecido em rolos de 1,15x200 m. (material) | 1.050 | 1.13 | 1.19 |
| mt15quo110a | m² | Geotêxtil não tecido de fibras de poliéster, COOL-R RV-PES "QUILOSA", fornecido em rolos de 0,15x100 m. (material) | 0.100 | 1.10 | 0.11 |
| mt15quo030a | kg | Revestimento impermeabilizante monocomponente à base de resinas de poliuretano alifático, COOL-R Top Coat 107 "QUILOSA", cor branca, para aplicar com trincha, rolo ou pistola. (material) | 0.300 | 12.00 | 3.60 |
| op00tal020 |  | Berbequim com misturador. | 1.000 | 0.00 | 0.00 |
| mo032 | h | Oficial de 1ª aplicador de produtos impermeabilizantes. (mão de obra) | 0.200 | 22.68 | 4.54 |
| mo070 | h | Ajudante de aplicador de produtos impermeabilizantes. (mão de obra) | 0.200 | 22.13 | 4.43 |
| % | % | Custos directos complementares | 2 % | 27.27 | 0.55 |
|  |  | Custos directos |  |  | 27.82 |
