# Pintura com tinta de silicato efeito veladura sobre paramento exterior

- Propriedade do ficheiro: CYPE INGENIEROS, S.A.
- Formato: FIEBDC-3/2002
- Moeda: EUR
- Custos indirectos: 3.00 %
- IVA: 23.00 %

## R Revestimentos

### RF Pinturas em paramentos exteriores

#### RFS Tintas de silicato

**RFS020** m² Pintura com tinta de silicato efeito veladura sobre paramento exterior.
Aplicação manual de duas demãos de tinta de silicato efeito veladura, acabamento mate, textura lisa, diluídas com 40% de diluente à base de soluções de silicato de potássio e emulsões acrílicas, (rendimento: 0,07 l/m² cada demão); aplicação prévia de uma demão de primário regulador da absorção à base de soluções de silicato de potássio e emulsões acrílicas, sobre paramento exterior de argamassa de cimento.
Critérios considerados na determinação do preço da unidade de obra: O preço inclui a protecção dos elementos da envolvente que possam ser afectados durante os trabalhos e a resolução de pontos singulares.
Inclui: Preparação, limpeza e lixagem prévia do suporte. Preparação da mistura. Aplicação de uma demão de primário. Aplicação de duas demãos de acabamento.
Critério de medição de projecto: Superfície medida segundo documentação gráfica de Projecto, com o mesmo critério que o suporte base.
Critério de medição de obra: Medir-se-á a superfície realmente executada segundo especificações de Projecto, com o mesmo critério que o suporte base.

| Código | Un | Descrição | Rendimento | Preço | Importância |
|---|---|---|---|---|---|
| mt27pfs020b | l | Primário regulador da absorção à base de soluções de silicato de potássio e emulsões acrílicas, para aplicar com trincha, rolo ou pistola. (material) | 0.206 | 16.07 | 3.31 |
| mt27psi020a | l | Tinta de silicato efeito veladura para exterior, à base de silicato de potássio, acabamento mate, textura lisa; para aplicar com trincha, rolo ou pistola. (material) | 0.140 | 11.30 | 1.58 |
| op00tal020 |  | Berbequim com misturador. | 1.000 | 0.00 | 0.00 |
| mo038 | h | Oficial de 1ª pintor. (mão de obra) | 0.155 | 22.68 | 3.52 |
| mo076 | h | Ajudante de pintor. (mão de obra) | 0.155 | 22.13 | 3.43 |
| % | % | Custos directos complementares | 2 % | 11.84 | 0.24 |
|  |  | Custos directos |  |  | 12.08 |
