# Base de chuveiro de resina

- Propriedade do ficheiro: CYPE INGENIEROS, S.A.
- Formato: FIEBDC-3/2002
- Moeda: EUR
- Custos indirectos: 3.00 %
- IVA: 23.00 %

## S Equipamentos fixos e sinalização

### SA Aparelhos sanitários

#### SAD Bases de chuveiro

**SAD025** Ud Base de chuveiro de resina.
Base de chuveiro quadrado, de resina, cor branca, acabamento mate imitação pedra, com fundo anti-deslizante e orifício de drenagem num lateral de 90 mm de diâmetro, de 800x800x40 mm, com sifão de 30 mm de altura de sifão.
Critérios considerados na determinação do preço da unidade de obra: O preço não inclui a torneira.
Inclui: Marcação. Colocação e fixação do aparelho. Montagem do elemento de drenagem. Ligação à rede de drenagem. Verificação do seu correcto funcionamento.
Critério de medição de projecto: Número de unidades previstas, segundo documentação gráfica de Projecto.
Critério de medição de obra: Medir-se-á o número de unidades realmente colocadas segundo especificações de Projecto.

| Código | Un | Descrição | Rendimento | Preço | Importância |
|---|---|---|---|---|---|
| mt30pog010ga | Ud | Base de chuveiro quadrado, de resina, cor branca, acabamento mate imitação pedra, com fundo anti-deslizante e orifício de drenagem num lateral de 90 mm de diâmetro, de 800x800x40 mm, com tampa. (material) | 1.000 | 361.62 | 361.62 |
| mt30asg080mb | Ud | Sifão de 30 mm de altura de sifão, com saída de 40 mm de diâmetro exterior para tubo de escoamento de polietileno, com tampa, sifão antiodores, filtro de pêlos e elementos de fixação, para base de chuveiro com orifício de drenagem de 90 mm de diâmetro. (material) | 1.000 | 49.08 | 49.08 |
| mo008 | h | Oficial de 1ª canalizador. (mão de obra) | 1.100 | 23.31 | 25.64 |
| % | % | Custos directos complementares | 2 % | 436.34 | 8.73 |
|  |  | Custos directos |  |  | 445.07 |
