# Câmara de inspecção pré-fabricada de betão simples

- Propriedade do ficheiro: CYPE INGENIEROS, S.A.
- Formato: FIEBDC-3/2002
- Moeda: EUR
- Custos indirectos: 3.00 %
- IVA: 23.00 %

## U Infra-estruturas no logradouro

### UA Drenagens complementares

#### UAP Câmaras de inspecção

**UAP011** Ud Câmara de inspecção pré-fabricada de betão simples.
Câmara de inspecção de elementos pré-fabricados de betão simples, de 1,00 m de diâmetro interior e de 2,6 m de altura útil interior, formada por: base de 25 cm de espessura de betão armado C35/45 (XC4(P) + XA2(P); D25; S2; Cl 0,2) ligeiramente armada com malha electrossoldada AR82 100x300 mm de aço A500 EL; base pré-fabricada de betão simples, de 125x125x100 cm, com dois orifícios de 30 cm de diâmetro para ligação de colectores, de 100 cm de diâmetro interior, com união rígida macho-fêmea com junta de borracha, segundo EN 1917, resistência à compressão maior que 250 kg/cm²; manilha pré-fabricada de betão simples, para câmara, com união rígida macho-fêmea com junta de borracha, segundo EN 1917, de 100 cm de diâmetro interior e 100 cm de altura, resistência à compressão maior que 250 kg/cm²; cone assimétrico pré-fabricado de betão simples, com união rígida macho-fêmea com junta de borracha, segundo EN 1917, de 100 a 60 cm de diâmetro interior e 60 cm de altura, resistência à compressão maior que 250 kg/cm² e laje em torno da boca do cone de 150x150 cm e 20 cm de espessura de betão simples C30/37 (X0(P); D25; S2; Cl 0,4); com fecho de tampa circular com bloqueio e aro de ferro fundido classe D-400 segundo NP EN 124, instalada em faixas de rodagem, incluindo vias pedonais, ou zonas de estacionamento para todo o tipo de veículos. Inclusive betão simples C30/37 (X0(P); D25; S2; Cl 0,4) para formação de canal no fundo da câmara de inspecção e lubrificante para montagem.
Critérios considerados na determinação do preço da unidade de obra: O preço inclui os equipamentos e a maquinaria necessários para o deslocamento e a colocação em obra dos elementos, mas não inclui a escavação nem o enchimento do tardoz.
Inclui: Marcação. Colocação da malha electrossoldada. Betonagem e compactação do betão na execução da base. Montagem. Formação do canal no fundo da câmara de inspecção. Ligação dos colectores ao poço. Colocação dos degraus. Betonagem e compactação do betão para formação da laje em torno da boca do cone. Colocação de aro, tampa amovível e acessórios. Verificação do seu correcto funcionamento.
Critério de medição de projecto: Número de unidades previstas, segundo documentação gráfica de Projecto.
Critério de medição de obra: Medir-se-á o número de unidades realmente executadas segundo especificações de Projecto.

| Código | Un | Descrição | Rendimento | Preço | Importância |
|---|---|---|---|---|---|
| mt10haf020bElla | m³ | Betão C35/45 (XC4(P) + XA2(P); D25; S2; Cl 0,2), fabricado em central, segundo NP EN 206. (material) | 0.675 | 99.14 | 66.92 |
| mt07ame020llc | m² | Malha electrossoldada AR82 100x300 mm, com arames longitudinais de 8,2 mm de diâmetro e arames transversais de 6,5 mm de diâmetro, aço A500 EL. (material) | 2.250 | 8.37 | 18.83 |
| mt10hmf020ja | m³ | Betão simples C30/37 (X0(P); D25; S2; Cl 0,4), fabricado em central, segundo NP EN 206. (material) | 0.495 | 85.61 | 42.38 |
| mt46phm005a | Ud | Base pré-fabricada de betão simples, de 125x125x100 cm, com dois orifícios de 30 cm de diâmetro para ligação de colectores, de 100 cm de diâmetro interior, com união rígida macho-fêmea com junta de borracha, segundo EN 1917, resistência à compressão maior que 250 kg/cm² para formação de câmara de inspecção. (material) | 1.000 | 165.00 | 165.00 |
| mt46phm011b | Ud | Manilha pré-fabricada de betão simples, para câmara, com união rígida macho-fêmea com junta de borracha, segundo EN 1917, de 100 cm de diâmetro interior e 100 cm de altura, resistência à compressão maior que 250 kg/cm². (material) | 1.000 | 56.30 | 56.30 |
| mt46phm020b | Ud | Cone assimétrico pré-fabricado de betão simples, com união rígida macho-fêmea com junta de borracha, segundo EN 1917, de 100 a 60 cm de diâmetro interior e 60 cm de altura, resistência à compressão maior que 250 kg/cm², para formação de câmara de inspecção. (material) | 1.000 | 55.92 | 55.92 |
| mt46thb110b | kg | Lubrificante para união com junta elástica, em câmaras de inspecção pré-fabricadas. (material) | 0.009 | 2.81 | 0.03 |
| mt46tpr010q | Ud | Tampa circular com bloqueio através de trincos e aro de ferro fundido dúctil de 850 mm de diâmetro exterior e 100 mm de altura, passagem livre de 600 mm, para câmara, classe D-400 segundo NP EN 124. Tampa revestida com tinta betuminosa e aro provido de junta de insonorização de polietileno e dispositivo anti-roubo. (material) | 1.000 | 115.00 | 115.00 |
| mt46phm050 | Ud | Degrau de polipropileno enformado em U, para câmara, de 330x160 mm, secção transversal de D=25 mm, segundo EN 1917. (material) | 7.000 | 4.65 | 32.55 |
| mq04cag010a | h | Camião com grua de carga máxima 6 t. (equipamento) | 0.400 | 55.38 | 22.15 |
| au00auh020 |  | Calha para descarga do betão. | 1.000 | 0.00 | 0.00 |
| au00auh040 |  | Vibrador de betão, eléctrico. | 1.000 | 0.00 | 0.00 |
| mo041 | h | Oficial de 1ª construção de obra civil. (mão de obra) | 3.720 | 22.68 | 84.37 |
| mo087 | h | Ajudante de construção de obra civil. (mão de obra) | 1.860 | 22.13 | 41.16 |
| % | % | Custos directos complementares | 2 % | 700.61 | 14.01 |
|  |  | Custos directos |  |  | 714.62 |
