# Separador de gorduras de poliéster reforçado com fibra de vidro (PRFV)

- Propriedade do ficheiro: CYPE INGENIEROS, S.A.
- Formato: FIEBDC-3/2002
- Moeda: EUR
- Custos indirectos: 3.00 %
- IVA: 23.00 %

## U Infra-estruturas no logradouro

### US Tratamento de águas residuais domésticas

#### USA Acessórios

**USA030** Ud Separador de gorduras de poliéster reforçado com fibra de vidro (PRFV).
Separador de gorduras de poliéster reforçado com fibra de vidro (PRFV), rectangular, de 500 litros, de 2 litros/s de caudal máximo de águas cinzentas, com boca de acesso, boca de entrada e boca de saída de 110 mm de diâmetro.
Inclui: Marcação. Colocação. Ligação e verificação do seu correcto funcionamento.
Critério de medição de projecto: Número de unidades previstas, segundo documentação gráfica de Projecto.
Critério de medição de obra: Medir-se-á o número de unidades realmente executadas segundo especificações de Projecto.

| Código | Un | Descrição | Rendimento | Preço | Importância |
|---|---|---|---|---|---|
| mt46fgp120a | Ud | Separador de gorduras de poliéster reforçado com fibra de vidro (PRFV), rectangular, de 500 litros, de 2 litros/s de caudal máximo de águas cinzentas, com boca de acesso, boca de entrada e boca de saída de 110 mm de diâmetro, segundo EN 1825-1, para pré-tratamento de águas residuais. (material) | 1.000 | 519.40 | 519.40 |
| mo008 | h | Oficial de 1ª canalizador. (mão de obra) | 1.150 | 23.31 | 26.81 |
| mo107 | h | Ajudante de canalizador. (mão de obra) | 1.150 | 22.09 | 25.40 |
| % | % | Custos directos complementares | 2 % | 571.61 | 11.43 |
|  |  | Custos directos |  |  | 583.04 |
