# Ensaio não destrutivo: ultra-sons

- Propriedade do ficheiro: CYPE INGENIEROS, S.A.
- Formato: FIEBDC-3/2002
- Moeda: EUR
- Custos indirectos: 3.00 %
- IVA: 23.00 %

## X Controlo de qualidade e ensaios

### XE Estruturas de betão armado

#### XEI Ensaios não destrutivos

**XEI120** Ud Ensaio não destrutivo: ultra-sons.
Ensaio não destrutivo que consiste na determinação da velocidade de propagação dos impulsos ultra-sónicos em pilar existente, através da utilização de ultra-sons, medindo o tempo de percurso de uma onda ultra-sónica dentro do betão, entre um emissor e um receptor colocados sobre a sua superfície, para obter a qualidade e a homogeneidade do betão endurecido. Incluindo deslocamento à obra.
Inclui: Deslocamento à obra. Realização do ensaio.
Critério de medição de projecto: Número de unidades previstas, segundo documentação gráfica de Projecto.

| Código | Un | Descrição | Rendimento | Preço | Importância |
|---|---|---|---|---|---|
| mt49hpa070b | Ud | Ensaio para determinar a velocidade de propagação dos impulsos ultra-sónicos num pilar, através da utilização de ultra-sons, segundo NP EN 12504-4, inclusive deslocamento à obra. (material) | 1.000 | 8.98 | 8.98 |
| % | % | Custos directos complementares | 2 % | 8.98 | 0.18 |
|  |  | Custos directos |  |  | 9.16 |
