# Ensaio de telhas de betão

- Propriedade do ficheiro: CYPE INGENIEROS, S.A.
- Formato: FIEBDC-3/2002
- Moeda: EUR
- Custos indirectos: 3.00 %
- IVA: 23.00 %

## X Controlo de qualidade e ensaios

### XP Pré-fabricados de betão

#### XPT Telhas

**XPT010** Ud Ensaio de telhas de betão.
Ensaios a realizar em laboratório acreditado na área técnica correspondente, sobre uma amostra de telha de betão, recolhida em obra, para a determinação das seguintes características: resistência à flexão segundo NP EN 491, segundo NP EN 491, segundo NP EN 491, segundo NP EN 491, segundo NP EN 491, absorção de água segundo NP EN 491. Incluindo deslocamento à obra e relatório de resultados.
Inclui: Deslocamento à obra. Recolha de amostras. Realização dos ensaios. Redacção de relatório dos resultados dos ensaios realizados.
Critério de medição de projecto: Ensaio a realizar, segundo documentação do Plano de controlo de qualidade.

| Código | Un | Descrição | Rendimento | Preço | Importância |
|---|---|---|---|---|---|
| mt49des010 | Ud | Repercussão por deslocamento à obra para a recolha de amostras. (material) | 1.000 | 0.74 | 0.74 |
| mt49tho010 | Ud | Recolha em obra de amostras de telhas de betão, cujo peso não exceda 50 kg. (material) | 1.000 | 29.68 | 29.68 |
| mt49tho030 | Ud | Ensaio para determinar a resistência à flexão de uma amostra de telhas de betão, segundo NP EN 491. (material) | 1.000 | 189.34 | 189.34 |
| mt49tho080 | Ud | Ensaio para determinar a absorção de água de uma amostra de telhas de betão, segundo NP EN 491. (material) | 1.000 | 60.86 | 60.86 |
| mt49tho020 | Ud | Relatório de resultados dos ensaios realizados sobre uma amostra de telhas de betão. (material) | 1.000 | 89.07 | 89.07 |
| % | % | Custos directos complementares | 2 % | 369.69 | 7.39 |
|  |  | Custos directos |  |  | 377.08 |
