# Dispositivo de ancoragem têxtil com vários pontos de ancoragem

- Propriedade do ficheiro: CYPE INGENIEROS, S.A.
- Formato: FIEBDC-3/2002
- Moeda: EUR
- Custos indirectos: 3.00 %
- IVA: 23.00 %

## Y Segurança e saúde

### YC Sistemas de protecção colectiva

#### YCL Linhas e dispositivos de ancoragem

**YCL240** Ud Dispositivo de ancoragem têxtil com vários pontos de ancoragem.
Dispositivo de ancoragem para suspender de outro dispositivo de ancoragem, de 35 m de comprimento, formado por fita de poliéster anelada, com um ponto de ancoragem cada 1,5 m e 1 olhal no extremo superior, suspenso, pelo extremo do olhal, de outro dispositivo de ancoragem, com um mosquetão, para segurar um operário.
Critério de medição de projecto: Número de unidades previstas, segundo Plano de Segurança e Saúde.
Critério de medição de obra: Medir-se-á o número de unidades realmente colocadas segundo especificações do Plano de Segurança e Saúde.

| Código | Un | Descrição | Rendimento | Preço | Importância |
|---|---|---|---|---|---|
| mt50spd060p | Ud | Dispositivo de ancoragem para suspender de outro dispositivo de ancoragem, de 35 m de comprimento, formado por fita de poliéster anelada, com um ponto de ancoragem cada 1,5 m e 1 olhal no extremo superior, classe B, suspenso, pelo extremo do olhal, de outro dispositivo de ancoragem, com um mosquetão. (material) | 1.000 | 127.68 | 127.68 |
| mo120 | h | Operário Segurança e Saúde. (mão de obra) | 0.050 | 21.45 | 1.07 |
| % | % | Custos directos complementares | 2 % | 128.75 | 2.58 |
|  |  | Custos directos |  |  | 131.33 |
