# Pala de protecção do acesso ao edifício

- Propriedade do ficheiro: CYPE INGENIEROS, S.A.
- Formato: FIEBDC-3/2002
- Moeda: EUR
- Custos indirectos: 3.00 %
- IVA: 23.00 %

## Y Segurança e saúde

### YC Sistemas de protecção colectiva

#### YCM Escadas, palas, passadiços e plataformas

**YCM020** m Pala de protecção do acesso ao edifício.
Pala de protecção do acesso ao edifício perante a possível queda de objectos formada por: estrutura metálica tubular de 1,50 m de largura e 3,00 m de altura, amortizável em 8 utilizações e plataforma de painel de madeira de pinho de 22 mm de espessura, reforçado na sua parte inferior por pranchas cravadas com pregos de cabeça chata de aço, em sentido contrário, com rodapé de pranchas de 15x5,2 cm, amortizável em 4 utilizações.
Critério de medição de projecto: Comprimento medido segundo Plano de Segurança e Saúde.
Critério de medição de obra: Será medido o comprimento realmente montado segundo especificações do Plano de Segurança e Saúde.

| Código | Un | Descrição | Rendimento | Preço | Importância |
|---|---|---|---|---|---|
| mt50spa010k | Ud | Pórtico de andaime metálico tubular de 1,5 m de largura e 3 m de altura. (material) | 0.067 | 38.98 | 2.61 |
| mt50spa020c | Ud | Diagonais de contraventamento para módulo de andaime de 3 m de altura. (material) | 0.134 | 16.14 | 2.16 |
| mt50spa030a | Ud | Base regulável para pórtico. (material) | 0.134 | 19.21 | 2.57 |
| mt50spa040d | Ud | Longitudinal para andaime de 3 m de comprimento. (material) | 0.067 | 11.25 | 0.75 |
| mt13blm010d | m² | Painel de madeira de pinho hidrofugada, espessura 22 mm. (material) | 0.375 | 9.81 | 3.68 |
| mt50spa050g | m³ | Prancha de madeira de pinho, dimensões 15x5,2 cm. (material) | 0.009 | 424.80 | 3.82 |
| mt50sph020 | kg | Pregos de cabeça chata de aço de 20x100 mm. (material) | 0.027 | 1.21 | 0.03 |
| mo119 | h | Oficial de 1ª Segurança e Saúde. (mão de obra) | 0.350 | 22.68 | 7.94 |
| mo120 | h | Operário Segurança e Saúde. (mão de obra) | 0.350 | 21.45 | 7.51 |
| % | % | Custos directos complementares | 2 % | 31.07 | 0.62 |
|  |  | Custos directos |  |  | 31.69 |
