# Rede de sinalização com suportes cravados ao terreno

- Propriedade do ficheiro: CYPE INGENIEROS, S.A.
- Formato: FIEBDC-3/2002
- Moeda: EUR
- Custos indirectos: 3.00 %
- IVA: 23.00 %

## Y Segurança e saúde

### YS Sinalização provisória de obras

#### YSM Sinalização de zonas de trabalho

**YSM010** m Rede de sinalização com suportes cravados ao terreno.
Sinalização e delimitação de zonas de risco de queda em altura inferior a 2 m em bordos de escavação através de rede de sinalização de polietileno de alta densidade (200 g/m²), duplamente reorientada, com tratamento ultravioleta, cor de laranja, de 1,20 m de altura, fixada através de abraçadeira de nylon a suportes de varão nervurado de aço A400 NR de 1,75 m de comprimento e 20 mm de diâmetro, cravados no terreno cada 1,00 m e separados do bordo do talude mais de 2 m. Inclusive montagem, tampas protectoras, manutenção em condições seguras durante todo o período de tempo necessário e desmontagem. Amortizável a rede em 1 utilização, os suportes em 3 utilizações e as tampas protectoras em 3 utilizações.
Critério de medição de projecto: Comprimento medido segundo Plano de Segurança e Saúde.
Critério de medição de obra: Será medido o comprimento realmente montado segundo especificações do Plano de Segurança e Saúde.

| Código | Un | Descrição | Rendimento | Preço | Importância |
|---|---|---|---|---|---|
| mt50spr040b | m | Rede de sinalização de polietileno de alta densidade (200 g/m²), duplamente reorientada, com tratamento ultravioleta, cor laranja, de 1,2 m de altura. (material) | 1.000 | 0.70 | 0.70 |
| mt07aco040e | kg | Aço em varões nervurados, A400 NR, fornecido em obra em varões sem elaborar, de vários diâmetros. (material) | 1.815 | 1.31 | 2.38 |
| mt50spr046 | Ud | Abraçadeira de nylon, de 4,8x200 mm. (material) | 3.780 | 0.04 | 0.15 |
| mt50spr045 | Ud | Tampa protectora de PVC, de cor vermelho, para protecção dos extremos das armaduras. (material) | 0.420 | 0.12 | 0.05 |
| mo120 | h | Operário Segurança e Saúde. (mão de obra) | 0.200 | 21.45 | 4.29 |
| % | % | Custos directos complementares | 2 % | 7.57 | 0.15 |
|  |  | Custos directos |  |  | 7.72 |
