# Saneamento de painéis em paredes moldadas

- Propriedade do ficheiro: CYPE Ingenieros S.A.
- Formato: FIEBDC-3/2016
- Programa: Gerador de preços para construção civil. CYPE Ingenieros, S.A.
- Data: 10/06/2024
- Moeda: EUR
- Custos indirectos: 3 %
- IVA: 23 %

## C Fundações

### CC Contenções

#### CCP Paredes moldadas

**CCP051** m Saneamento de painéis em paredes moldadas.
Demolição do excesso de betão existente no coroamento dos painéis da parede moldada, de 26 cm de espessura, através de saneamento do tramo compreendido entre o nível de enchimento do betão e o nível de saneamento, até garantir a ausência de betão contaminado por lamas e a qualidade descrita no Projecto, e carga manual de entulho para camião ou contentor.
Inclui: Marcação e corte do nível de saneamento. Demolição com saneador hidráulico do betão contaminado existente no coroamento da parede. Picagem manual com compressor portátil dos restos do saneamento. Endireitamento das armaduras. Limpeza da superfície de betão. Recolha de restos. Carga manual de entulho para camião ou contentor.
Critério de medição de projecto: Comprimento medido segundo documentação gráfica de Projecto, considerando que a cota final de betonagem ultrapassará a teórica em pelo menos 30 cm.
Critério de medição de obra: Medir-se-á o comprimento realmente executado segundo especificações de Projecto.

| Código | Un | Descrição | Rendimento | Preço | Importância |
|---|---|---|---|---|---|
| mq01exn065 | h | Retroescavadora sobre pneus, de 85 kW, equipada com saneador hidráulico para muros. (equipamento) | 0.2 | 72.8 | 14.560 |
| mq05pdm010a | h | Compressor portátil eléctrico 2 m³/min de caudal. (equipamento) | 0.438 | 4.27 | 1.870 |
| mq05mai030 | h | Martelo pneumático. (equipamento) | 0.875 | 4.57 | 3.999 |
| mo112 | h | Operário especializado construção. (mão de obra) | 1.125 | 21.98 | 24.728 |
| mo113 | h | Operário não qualificado construção. (mão de obra) | 0.563 | 21.45 | 12.076 |
| % | % | Custos directos complementares | 2 % | 57.233 | 1.145 |
|  |  | Custos directos |  |  | 58.378 |

Resíduos:
- demolição: ruo170101 Betão (betões, argamassas e pré-fabricados). (componente de resíduo); rendimento 179.4 kg; Código LER 17 01 01; Massa do elemento 1 kg; Volume 0.000667 m3
- demolição: ruo170405 Ferro e aço. (componente de resíduo); rendimento 1.695 kg; Código LER 17 04 05; Massa do elemento 1 kg; Volume 0.000476 m3
