# Sistema de cofragem estanque para fosso de ascensor

- Propriedade do ficheiro: CYPE Ingenieros S.A.
- Formato: FIEBDC-3/2016
- Programa: Gerador de preços para construção civil. CYPE Ingenieros, S.A.
- Data: 28/03/2024
- Moeda: EUR
- Custos indirectos: 3 %
- IVA: 23 %

## C Fundações

### CV Elementos singulares

#### CVF Fosso do ascensor

**CVF020** Ud Sistema de cofragem estanque para fosso de ascensor.
Montagem de sistema de cofragem perdida, em forma de caixa estanque, realizado com pranchas de aço corten, de 3 mm de espessura, dobradas e cortadas, com uniões soldadas e elementos de rigidificação formados por perfis de aço S275JR (Fe430), série T 40x40, para execução de fosso de ascensor enterrado ao nível da fundação, com umas dimensões máximas de 1500x1500 mm.
Inclui: Limpeza e preparação do plano de apoio. Marcação. Montagem do sistema de cofragem. Aprumo e nivelamento da cofragem.
Critério de medição de projecto: Número de unidades previstas, segundo documentação gráfica de Projecto.
Critério de medição de obra: Medir-se-á o número de unidades realmente executadas segundo especificações de Projecto.

| Código | Un | Descrição | Rendimento | Preço | Importância |
|---|---|---|---|---|---|
| mt08eme010a | Ud | Cofragem perdida em forma de caixa estanque com fundo e quatro paredes de 1270 mm de altura, composta por pranchas de aço corten, de 3 mm de espessura, dobradas e cortadas, com uniões soldadas e elementos de rigidificação formados por perfis de aço S275JR (Fe430), série T 40x40, para formação de fosso de ascensor, com dimensões interiores adaptadas segundo o modelo de ascensor, com umas dimensões máximas de 1500x1500 mm. (material) | 1 | 950 | 950.000 |
| mo044 | h | Oficial de 1ª cofrador. (mão de obra) | 0.45 | 23.64 | 10.638 |
| mo091 | h | Ajudante de cofrador. (mão de obra) | 0.45 | 23.07 | 10.382 |
| % | % | Custos directos complementares | 2 % | 971.020 | 19.420 |
|  |  | Custos directos |  |  | 990.440 |

Resíduos:
- colocação: mt08eme010a; factor de resíduo 1

## Recursos

**mt08eme010a** Ud Cofragem perdida em forma de caixa estanque com fundo e quatro paredes de 1270 mm de altura
Dados técnicos: Custo energético 2270.337 MJ; Emissão de CO2 117.790 kg; Código LER 17 04 05; Massa do elemento 230.96 kg; Volume 0.109981 m3
