# Desmontagem de rede de distribuição interior

- Propriedade do ficheiro: CYPE Ingenieros S.A.
- Formato: FIEBDC-3/2016
- Programa: Gerador de preços para construção civil. CYPE Ingenieros, S.A.
- Data: 28/03/2024
- Moeda: EUR
- Custos indirectos: 3 %
- IVA: 23 %

## D Demolições

### DI Instalações

#### DIE Eléctricas

**DIE060** Ud Desmontagem de rede de distribuição interior.
Desmontagem de rede de instalação eléctrica interior fixa na superfície, em habitação unifamiliar de 90 m² de superfície construída; com meios manuais, e carga manual para camião ou contentor.
Critérios considerados na determinação do preço da unidade de obra: O preço inclui a desmontagem do quadro eléctrico, da cablagem, dos mecanismos, das caixas e dos acessórios superficiais.
Inclui: Remoção e armazenamento do material desmontado. Limpeza dos restos da obra. Carga manual do material desmontado e restos da obra para camião ou contentor.
Critério de medição de projecto: Número de unidades previstas, segundo documentação gráfica de Projecto.
Critério de medição de obra: Será medido o número de unidades realmente desmontadas segundo especificações de Projecto.

| Código | Un | Descrição | Rendimento | Preço | Importância |
|---|---|---|---|---|---|
| mo102 | h | Ajudante de electricista. (mão de obra) | 2.174 | 22.09 | 48.024 |
| mo113 | h | Operário não qualificado construção. (mão de obra) | 4.348 | 21.45 | 93.265 |
| % | % | Custos directos complementares | 2 % | 141.289 | 2.826 |
|  |  | Custos directos |  |  | 144.115 |

Resíduos:
- demolição: ruo170203 Plástico. (componente de resíduo); rendimento 4.743 kg; Código LER 17 02 03; Massa do elemento 1 kg; Volume 0.001667 m3
- demolição: ruo170407 Mistura de metais. (componente de resíduo); rendimento 2.646 kg; Código LER 17 04 07; Massa do elemento 1 kg; Volume 0.000667 m3
- demolição: ruo170411 Cabos não abrangidos em 17 04 10. (componente de resíduo); rendimento 20.169 kg; Código LER 17 04 11; Massa do elemento 1 kg; Volume 0.000667 m3
