# Desmontagem de luminária

- Propriedade do ficheiro: CYPE Ingenieros S.A.
- Formato: FIEBDC-3/2016
- Programa: Gerador de preços para construção civil. CYPE Ingenieros, S.A.
- Data: 23/05/2024
- Moeda: EUR
- Custos indirectos: 3 %
- IVA: 23 %

## D Demolições

### DI Instalações

#### DII Iluminação

**DII010** Ud Desmontagem de luminária.
Desmontagem de luminária exterior situada a menos de 3 m de altura, encastrada com meios manuais, sem deteriorar os elementos construtivos aos quais possa estar fixada, e carga manual para camião ou contentor.
Inclui: Desmontagem do elemento. Remoção e armazenamento do material desmontado. Limpeza dos restos da obra. Carga manual do material desmontado e restos da obra para camião ou contentor.
Critério de medição de projecto: Número de unidades previstas, segundo documentação gráfica de Projecto.
Critério de medição de obra: Será medido o número de unidades realmente desmontadas segundo especificações de Projecto.

| Código | Un | Descrição | Rendimento | Preço | Importância |
|---|---|---|---|---|---|
| mo003 | h | Oficial de 1ª electricista. (mão de obra) | 0.082 | 23.31 | 1.911 |
| mo102 | h | Ajudante de electricista. (mão de obra) | 0.082 | 22.09 | 1.811 |
| % | % | Custos directos complementares | 2 % | 3.722 | 0.074 |
|  |  | Custos directos |  |  | 3.796 |

Resíduos:
- demolição: ruo170203 Plástico. (componente de resíduo); rendimento 0.35 kg; Código LER 17 02 03; Massa do elemento 1 kg; Volume 0.001667 m3
- demolição: ruo170407 Mistura de metais. (componente de resíduo); rendimento 1.4 kg; Código LER 17 04 07; Massa do elemento 1 kg; Volume 0.000667 m3
