# Remoção de isolamento térmico de tubagem

- Propriedade do ficheiro: CYPE Ingenieros S.A.
- Formato: FIEBDC-3/2016
- Programa: Gerador de preços para construção civil. CYPE Ingenieros, S.A.
- Data: 28/03/2024
- Moeda: EUR
- Custos indirectos: 3 %
- IVA: 23 %

## D Demolições

### DN Isolamentos e impermeabilizações

#### DNA Tubagens e tubos de queda

**DNA010** m Remoção de isolamento térmico de tubagem.
Remoção de isolamento térmico de tubagem de até 50 mm de diâmetro, em instalação superficial, com meios manuais, e carga manual para camião ou contentor.
Inclui: Remoção do elemento. Armazenamento do material removido. Limpeza dos restos da obra. Carga manual do material removido e restos da obra para camião ou contentor.
Critério de medição de projecto: Comprimento medido segundo documentação gráfica de Projecto.
Critério de medição de obra: Será medido o comprimento realmente desmontado segundo especificações de Projecto.

| Código | Un | Descrição | Rendimento | Preço | Importância |
|---|---|---|---|---|---|
| mo008 | h | Oficial de 1ª canalizador. (mão de obra) | 0.027 | 23.31 | 0.629 |
| mo107 | h | Ajudante de canalizador. (mão de obra) | 0.027 | 22.09 | 0.596 |
| % | % | Custos directos complementares | 2 % | 1.225 | 0.025 |
|  |  | Custos directos |  |  | 1.250 |
