# Desmontagem de tela metálica em vedação de terreno

- Propriedade do ficheiro: CYPE Ingenieros S.A.
- Formato: FIEBDC-3/2016
- Programa: Gerador de preços para construção civil. CYPE Ingenieros, S.A.
- Data: 28/03/2024
- Moeda: EUR
- Custos indirectos: 3 %
- IVA: 23 %

## D Demolições

### DU Infra-estruturas no logradouro

#### DUV Vedações

**DUV050** m Desmontagem de tela metálica em vedação de terreno.
Desmontagem de tela metálica em vedação de terreno, com uma altura menor de 1,5 m, com meios manuais, e carga manual para camião ou contentor.
Critérios considerados na determinação do preço da unidade de obra: O preço inclui o desmontagem dos acessórios e dos elementos de fixação, mas não inclui a demolição dos postes.
Inclui: Desmontagem do elemento. Remoção e armazenamento do material desmontado. Limpeza dos restos da obra. Carga manual do material desmontado e restos da obra para camião ou contentor.
Critério de medição de projecto: Comprimento medido segundo documentação gráfica de Projecto.
Critério de medição de obra: Será medido o comprimento realmente desmontado segundo especificações de Projecto.

| Código | Un | Descrição | Rendimento | Preço | Importância |
|---|---|---|---|---|---|
| mo112 | h | Operário especializado construção. (mão de obra) | 0.075 | 21.98 | 1.649 |
| mo113 | h | Operário não qualificado construção. (mão de obra) | 0.175 | 21.45 | 3.754 |
| % | % | Custos directos complementares | 2 % | 5.403 | 0.108 |
|  |  | Custos directos |  |  | 5.511 |

Resíduos:
- demolição: ruo170405 Ferro e aço. (componente de resíduo); rendimento 4.04 kg; Código LER 17 04 05; Massa do elemento 1 kg; Volume 0.000476 m3
