# Pavimento de grelha electrossoldada

- Propriedade do ficheiro: CYPE Ingenieros S.A.
- Formato: FIEBDC-3/2016
- Programa: Gerador de preços para construção civil. CYPE Ingenieros, S.A.
- Data: 28/03/2024
- Moeda: EUR
- Custos indirectos: 3 %
- IVA: 23 %

## E Estruturas

### EA Metálicas

#### EAE Escadas, passadiços e plataformas de trabalho

**EAE100** m² Pavimento de grelha electrossoldada.
Pavimento de grelha electrossoldada anti-deslizante, de 34x38 mm de espaçamento da malha, acabamento galvanizado a quente, realizada com chapas portantes de aço laminado EN 10025 S235JR, em perfil plano laminado a quente, de 20x2 mm, separadas 34 mm entre si, separadores de varão quadrado retorcido, de aço com baixo conteúdo em carbono NP EN ISO 16120-2 C4D, de 4 mm de lado, separados 38 mm entre sí e aro de aço laminado EN 10025 S235JR, em perfil omega laminado a quente, de 20x2 mm, fixado com peças de fixação, para patamar de escada.
Critérios considerados na determinação do preço da unidade de obra: O preço inclui os cortes, as peças especiais e as peças de fixação.
Inclui: Marcação. Preparação da superfície de apoio. Colocação e fixação provisória da grelha electrossoldada. Aprumo e nivelamento. Execução das uniões. Limpeza final.
Critério de medição de projecto: Superfície medida segundo documentação gráfica de Projecto.
Critério de medição de obra: Medir-se-á a superfície realmente executada segundo especificações de Projecto.

| Código | Un | Descrição | Rendimento | Preço | Importância |
|---|---|---|---|---|---|
| mt07rel010aa | m² | Grelha electrossoldada anti-deslizante, de 34x38 mm de espaçamento da malha, acabamento galvanizado a quente, realizada com chapas portantes de aço laminado EN 10025 S235JR, em perfil plano laminado a quente, de 20x2 mm, separadas 34 mm entre si, separadores de varão quadrado retorcido, de aço com baixo conteúdo em carbono NP EN ISO 16120-2 C4D, de 4 mm de lado, separados 38 mm entre sí e aro de aço laminado EN 10025 S235JR, em perfil omega laminado a quente, de 20x2 mm, inclusive peças de fixação. (material) | 1 | 47.67 | 47.670 |
| mo047 | h | Oficial de 1ª montador de estruturas metálicas. (mão de obra) | 0.29 | 23.64 | 6.856 |
| mo094 | h | Ajudante de montador de estruturas metálicas. (mão de obra) | 0.29 | 23.07 | 6.690 |
| % | % | Custos directos complementares | 2 % | 61.216 | 1.224 |
|  |  | Custos directos |  |  | 62.440 |

Resíduos:
- colocação: mt07rel010aa; factor de resíduo 0.0053

## Recursos

**mt07rel010aa** m² Grelha electrossoldada anti-deslizante
Dados técnicos: Custo energético 367.050 MJ; Emissão de CO2 37.274 kg; Código LER 17 04 05; Massa do elemento 14.5 kg; Volume 0.006905 m3
Resíduos:
- embalagem: re170203 Plástico. (componente de resíduo); rendimento 0.032 kg; Código LER 17 02 03; Massa do elemento 1 kg; Volume 0.001667 m3
