# Pala de madeira

- Propriedade do ficheiro: CYPE Ingenieros S.A.
- Formato: FIEBDC-3/2016
- Programa: Gerador de preços para construção civil. CYPE Ingenieros, S.A.
- Data: 28/03/2024
- Moeda: EUR
- Custos indirectos: 3 %
- IVA: 23 %

## E Estruturas

### EM Madeira

#### EMP Alpendres e palas

**EMP030** Ud Pala de madeira.
Pala de madeira lamelada de abeto tratada em autoclave, de 2400x860x1120 mm e 2,1 m² de superfície. Inclusive acessórios, peças especiais, elementos de ancoragem e verniz para tratamento de protecção.
Inclui: Marcação de alinhamentos e níveis. Montagem da pala. Envernizamento.
Critério de medição de projecto: Número de unidades previstas, segundo documentação gráfica de Projecto.
Critério de medição de obra: Medir-se-á o número de unidades realmente executadas segundo especificações de Projecto.

| Código | Un | Descrição | Rendimento | Preço | Importância |
|---|---|---|---|---|---|
| mt07emo030d | Ud | Pala de madeira lamelada de abeto tratada em autoclave, de 2400x860x1120 mm e 2,1 m² de superfície, inclusive acessórios, peças especiais, elementos de ancoragem e verniz para tratamento de protecção. (material) | 1 | 489.16 | 489.160 |
| mo048 | h | Oficial de 1ª montador de estruturas de madeira. (mão de obra) | 1.5 | 23.64 | 35.460 |
| mo095 | h | Ajudante de montador de estruturas de madeira. (mão de obra) | 1.5 | 23.07 | 34.605 |
| % | % | Custos directos complementares | 2 % | 559.225 | 11.185 |
|  |  | Custos directos |  |  | 570.410 |

## Recursos

**mt07emo030d** Ud Pala de madeira lamelada de abeto tratada em autoclave
Dados técnicos: Custo energético 351.411 MJ; Emissão de CO2 -4.528 kg
Resíduos:
- embalagem: re150101 Embalagens de papel e cartão. (componente de resíduo); rendimento 3.585 kg; Código LER 15 01 01; Massa do elemento 1 kg; Volume 0.001333 m3
