# Soco para sistema ETICS "WEBER" de isolamento térmico pelo exterior de fachadas. Revestimento com peças de grés porcelânico. Colocação em camada fina

- Propriedade do ficheiro: CYPE Ingenieros S.A.
- Formato: FIEBDC-3/2016
- Programa: Gerador de preços para construção civil. CYPE Ingenieros, S.A.
- Data: 28/03/2024
- Moeda: EUR
- Custos indirectos: 3 %
- IVA: 23 %

## F Fachadas, divisões e protecções

### FS Fachadas ETICS

#### FSC Revestimento cerâmico

**FSC116** m² Soco para sistema ETICS "WEBER" de isolamento térmico pelo exterior de fachadas. Revestimento com peças de grés porcelânico. Colocação em camada fina.
Soco para sistema Webertherm Ceramic Optima Aislone "WEBER", composto por: camada de impermeabilização de argamassa impermeabilizante flexível, monocomponente, Weberdry ImperflexGel "WEBER", cor cinzento, aplicada em duas camadas; painel rígido de poliestireno extrudido, Webertherm Placa XPS "WEBER", de cor branca, de 60 mm de espessura, fixado ao suporte com argamassa polimérica de altas prestações reforçada com fibras, Webertherm BaseGel, "WEBER", cor cinzento; camada de regularização de argamassa polimérica de altas prestações reforçada com fibras, Webertherm BaseGel, "WEBER", cor cinzento, armada com malha de fibra de vidro anti-álcalis, Webertherm Malla 320 "WEBER", de 6x6 mm de vão de malha, 330 g/m² de massa superficial e 0,9 mm de espessura; camada de impermeabilização de argamassa impermeabilizante flexível, monocomponente, Weberdry ImperflexGel "WEBER", cor cinzento, aplicada em duas camadas; camada drenante com tela drenante de estrutura nodular de polietileno de alta densidade (PEAD/HDPE), com nódulos de 7,5 mm de altura, resistência à compressão 150 kN/m² segundo EN ISO 604, capacidade de drenagem 5 l/(s·m) e massa nominal 0,5 kg/m², colocada sobre o isolamento. Revestimento com peças de grés porcelânico esmaltado, acabamento polido, de 200x200x10 mm, gama média, capacidade de absorção de água E<0,5%, grupo BIa, segundo NP EN 14411. COLOCAÇÃO: em camada fina e através de colagem dupla com cimento cola melhorado de ligantes mistos, C2 FTE S1, segundo NP EN 12004, de presa rápida, deformável, com deslizamento reduzido e tempo de colocação ampliado Webercol Flex² Multirapid "WEBER", cor cinzento. ENCHIMENTO DE JUNTAS: com argamassa de juntas cimentosa melhorada, tipo CG2 W A, segundo EN 13888, com absorção de água reduzida e resistência elevada à abrasão, Webercolor Premium "WEBER", cor Blanco, em juntas de 3 mm de espessura. Inclusive cruzetas de PVC.
Critérios considerados na determinação do preço da unidade de obra: O preço inclui a execução dos remates nos encontros com paramentos, revestimentos ou outros elementos assentes na sua superfície.
Inclui: Preparação da superfície suporte. Aplicação do impermeabilizante. Corte e preparação do isolamento. Colocação do isolamento sobre o paramento. Aplicação da argamassa base e colocação da malha de fibra de vidro na camada de regularização. Resolução dos pontos singulares. Aplicação do impermeabilizante. Colocação da camada drenante. Marcação dos níveis, da disposição de peças e das juntas. Corte das peças. Preparação e aplicação do material de colocação. Formação de juntas de movimento. Colocação das peças. Enchimento das juntas. Vedação de juntas. Eliminação e limpeza do material sobrante. Limpeza final da fachada.
Critério de medição de projecto: Superfície medida segundo documentação gráfica de Projecto.
Critério de medição de obra: Medir-se-á a superfície realmente executada segundo especificações de Projecto.

| Código | Un | Descrição | Rendimento | Preço | Importância |
|---|---|---|---|---|---|
| mt28mic040a | kg | Argamassa impermeabilizante flexível, monocomponente, Weberdry ImperflexGel "WEBER", cor cinzento, composta de cimentos especiais, inertes, resinas, sais activos e aditivos, passagem da água a contrapressão < 125 cm³/m² às 24 horas, com certificado de potabilidade, para aplicação em camada fina. (material) | 1.875 | 6.67 | 12.506 |
| mt28mpc020a | kg | Argamassa polimérica de altas prestações reforçada com fibras, Webertherm BaseGel, "WEBER", cor cinzento, composta de cimento cinzento, cargas minerais, resinas hidrófugas redispersáveis, fibras e aditivos especiais, para aplicar com palustra, para aderir os painéis isolantes e como camada base, tipo GP CSIII W2, segundo EN 998-1. (material) | 9.75 | 0.76 | 7.410 |
| mt16pxw010d | m² | Painel rígido de poliestireno extrudido, Webertherm Placa XPS "WEBER", de cor branca, de 60 mm de espessura, segundo EN 13164, resistência térmica 1,8 m²°C/W, condutibilidade térmica 0,034 W/(m°C), Euroclasse E de reacção ao fogo segundo NP EN 13501-1. (material) | 1.05 | 18.24 | 19.152 |
| mt28maw050l | m² | Malha de fibra de vidro anti-álcalis, Webertherm Malla 320 "WEBER", de 6x6 mm de vão de malha, 330 g/m² de massa superficial, 0,9 mm de espessura e de 0,1x25 m, para armar argamassas. (material) | 0.55 | 4.4 | 2.420 |
| mt09mcw010p | kg | Cimento cola melhorado de ligantes mistos, C2 FTE S1, segundo NP EN 12004, de presa rápida, deformável, com deslizamento reduzido e tempo de colocação ampliado Webercol Flex² Multirapid "WEBER", cor cinzento, à base de cimentos especiais, resinas sintéticas, inertes seleccionados e aditivos, com resistência à imersão em água. (material) | 2.75 | 1.31 | 3.603 |
| mt19abp100ecba | m² | Peças de grés porcelânico esmaltado, acabamento polido, de 200x200x10 mm, gama média, capacidade de absorção de água E<0,5%, grupo BIa, segundo NP EN 14411. (material) | 0.525 | 16.54 | 8.684 |
| mt09mcw050ia | kg | Argamassa de juntas cimentosa melhorada, tipo CG2 W A, segundo EN 13888, com absorção de água reduzida e resistência elevada à abrasão, Webercolor Premium "WEBER", cor Blanco, composta de cimentos especiais, resina, inertes siliciosos, aditivos hidrofugantes e aditivos orgânicos e inorgânicos específicos, com muito baixo conteúdo de compostos orgânicos voláteis (COV), com tecnologia Protect³ e Pure Clean, bactericida, anti-caruncho e anti-verdete, repelente da água e da sujidade, de presa e endurecimento rápido, com efeito preventivo das eflorescências, com alta resistência aos agentes químicos, flexível e impermeável à água, para enchimento de juntas de todo tipo de peças cerâmicas, pedras naturais e marmorite, para juntas de até 15 mm. (material) | 0.225 | 2.26 | 0.509 |
| mt18acc100a | Ud | Kit de cruzetas de PVC para garantir uma espessura das juntas entre peças de entre 1 e 20 mm, em revestimentos e pavimentos cerâmicos. (material) | 0.175 | 2.4 | 0.420 |
| mt14gdo010a | m² | Tela drenante de estrutura nodular de polietileno de alta densidade (PEAD/HDPE), com nódulos de 7,5 mm de altura, resistência à compressão 150 kN/m² segundo EN ISO 604, capacidade de drenagem 5 l/(s·m) e massa nominal 0,5 kg/m². (material) | 0.2 | 2.09 | 0.418 |
| mo054 | h | Oficial de 1ª montador de isolamentos. (mão de obra) | 0.1 | 23.31 | 2.331 |
| mo101 | h | Ajudante de montador de isolamentos. (mão de obra) | 0.1 | 22.13 | 2.213 |
| mo039 | h | Oficial de 1ª rebocador. (mão de obra) | 0.3 | 22.68 | 6.804 |
| mo079 | h | Ajudante de rebocador. (mão de obra) | 0.3 | 22.13 | 6.639 |
| mo032 | h | Oficial de 1ª aplicador de produtos impermeabilizantes. (mão de obra) | 0.1 | 22.68 | 2.268 |
| mo070 | h | Ajudante de aplicador de produtos impermeabilizantes. (mão de obra) | 0.1 | 22.13 | 2.213 |
| % | % | Custos directos complementares | 2 % | 77.590 | 1.552 |
|  |  | Custos directos |  |  | 79.142 |

Resíduos:
- colocação: mt28mic040a; factor de resíduo 0.0066
- colocação: mt28mpc020a; factor de resíduo 0.015451
- colocação: mt16pxw010d; factor de resíduo 0.024
- colocação: mt28maw050l; factor de resíduo 0.055
- colocação: mt09mcw010p; factor de resíduo 0.06731
- colocação: mt19abp100ecba; factor de resíduo 0.03493
- colocação: mt09mcw050ia; factor de resíduo 0.07
- colocação: mt14gdo010a; factor de resíduo 0.07

## Recursos

**mt28mic040a** kg Argamassa impermeabilizante flexível
Dados técnicos: Custo energético 3.898 MJ; Emissão de CO2 0.362 kg; Código LER 17 01 01; Massa do elemento 1 kg; Volume 0.000667 m3
Resíduos:
- embalagem: re150101 Embalagens de papel e cartão. (componente de resíduo); rendimento 0.014 kg; Código LER 15 01 01; Massa do elemento 1 kg; Volume 0.001333 m3

**mt28mpc020a** kg Argamassa polimérica de altas prestações reforçada com fibras
Dados técnicos: Custo energético 3.340 MJ; Emissão de CO2 0.250 kg; Código LER 17 01 01; Massa do elemento 1 kg; Volume 0.000667 m3

**mt16pxw010d** m² Painel rígido de poliestireno extrudido
Dados técnicos: Custo energético 187.569 MJ; Emissão de CO2 5.981 kg; Código LER 17 06 04; Massa do elemento 2.1 kg; Volume 0.0035 m3
Resíduos:
- embalagem: re170203 Plástico. (componente de resíduo); rendimento 0.034 kg; Código LER 17 02 03; Massa do elemento 1 kg; Volume 0.001667 m3

**mt28maw050l** m² Malha de fibra de vidro anti-álcalis
Dados técnicos: Custo energético 25.382 MJ; Emissão de CO2 1.247 kg; Código LER 17 02 03; Massa do elemento 0.33 kg; Volume 0.00055 m3
Resíduos:
- embalagem: re170203 Plástico; rendimento 0.024 kg

**mt09mcw010p** kg Cimento cola melhorado de ligantes mistos
Dados técnicos: Custo energético 3.871 MJ; Emissão de CO2 0.344 kg; Código LER 17 09 04; Massa do elemento 1 kg; Volume 0.000667 m3
Resíduos:
- embalagem: re170203 Plástico; rendimento 0.003 kg

**mt19abp100ecba** m² Peças de grés porcelânico esmaltado
Dados técnicos: Custo energético 269.190 MJ; Emissão de CO2 13.222 kg; Código LER 17 01 03; Massa do elemento 23 kg; Volume 0.0184 m3
Resíduos:
- embalagem: re150101 Embalagens de papel e cartão; rendimento 0.184 kg
- embalagem: re170201 Madeira. (componente de resíduo); rendimento 0.024 kg; Código LER 17 02 01; Massa do elemento 1 kg; Volume 0.000909 m3

**mt09mcw050ia** kg Argamassa de juntas cimentosa melhorada
Dados técnicos: Custo energético 7.725 MJ; Emissão de CO2 0.576 kg; Código LER 17 09 04; Massa do elemento 1 kg; Volume 0.000667 m3
Resíduos:
- embalagem: re150101 Embalagens de papel e cartão; rendimento 0.02 kg
- embalagem: re170201 Madeira; rendimento 0.005 kg
- embalagem: re170203 Plástico; rendimento 0.008 kg

**mt14gdo010a** m² Tela drenante de estrutura nodular de polietileno de alta densidade (PEAD/HDPE)
Dados técnicos: Custo energético 53.284 MJ; Emissão de CO2 2.646 kg; Código LER 17 02 03; Massa do elemento 0.5 kg; Volume 0.000833 m3
Resíduos:
- embalagem: re170203 Plástico; rendimento 0.05 kg
