# Suporte para fixação de antena

- Propriedade do ficheiro: CYPE Ingenieros S.A.
- Formato: FIEBDC-3/2016
- Programa: Gerador de preços para construção civil. CYPE Ingenieros, S.A.
- Data: 28/03/2024
- Moeda: EUR
- Custos indirectos: 3 %
- IVA: 23 %

## I Instalações

### IA Audiovisuais

#### IAA Rede de cabos coaxiais

**IAA033** Ud Suporte para fixação de antena.
Suporte fixo para fixação de antena em L, de parede ou tecto, de 35 mm de diâmetro. Inclusive base de fixação e quantos acessórios sejam necessários para a sua correcta instalação.
Inclui: Marcação. Colocação do suporte.
Critério de medição de projecto: Número de unidades previstas, segundo documentação gráfica de Projecto.
Critério de medição de obra: Medir-se-á o número de unidades realmente executadas segundo especificações de Projecto.

| Código | Un | Descrição | Rendimento | Preço | Importância |
|---|---|---|---|---|---|
| mt40apf032b | Ud | Suporte fixo para fixação de antena em L, de parede ou tecto, de 35 mm de diâmetro. Inclusive base de fixação. (material) | 1 | 13.25 | 13.250 |
| mo001 | h | Oficial de 1ª instalador de telecomunicações. (mão de obra) | 0.5 | 23.31 | 11.655 |
| mo056 | h | Ajudante de instalador de telecomunicações. (mão de obra) | 0.5 | 22.09 | 11.045 |
| % | % | Custos directos complementares | 2 % | 35.950 | 0.719 |
|  |  | Custos directos |  |  | 36.669 |

## Recursos

**mt40apf032b** Ud Suporte fixo para fixação de antena em L, de parede ou tecto, de 35 mm de diâmetro. Inclusive base de fixação
Dados técnicos: Custo energético 19.699 MJ; Emissão de CO2 1.081 kg
Resíduos:
- embalagem: re150101 Embalagens de papel e cartão. (componente de resíduo); rendimento 0.072 kg; Código LER 15 01 01; Massa do elemento 1 kg; Volume 0.001333 m3
