# Kit de ligação de unidade de tratamento de ar (UTA) de expansão directa com unidade exterior de ar condicionado

- Propriedade do ficheiro: CYPE Ingenieros S.A.
- Formato: FIEBDC-3/2016
- Programa: Gerador de preços para construção civil. CYPE Ingenieros, S.A.
- Data: 28/03/2024
- Moeda: EUR
- Custos indirectos: 3 %
- IVA: 23 %

## I Instalações

### IB Sistemas de climatização

#### IBP Sistema VRF (Toshiba)

**IBP535** Ud Kit de ligação de unidade de tratamento de ar (UTA) de expansão directa com unidade exterior de ar condicionado.
Caixa de controlo para ligação de unidade de tratamento de ar (UTA) de expansão directa com unidade exterior de expansão directa das gamas VRF Mini-SMMS, SMMS-e e SHRM-i, "TOSHIBA", modelo MM-DXC010, kit de válvulas de expansão electrónicas, modelo MM-DXV080. Totalmente montado, ligado e testado.
Inclui: Marcação. Colocação e fixação dos elementos. Ligação.
Critério de medição de projecto: Número de unidades previstas, segundo documentação gráfica de Projecto.
Critério de medição de obra: Medir-se-á o número de unidades realmente executadas segundo especificações de Projecto.

| Código | Un | Descrição | Rendimento | Preço | Importância |
|---|---|---|---|---|---|
| mt42tsb313a | Ud | Caixa de controlo para ligação de unidade de tratamento de ar (UTA) de expansão directa com unidade exterior de expansão directa das gamas VRF Mini SMMS-e, SMMS-e e SHRM-e, modelo MM-DXC010 "TOSHIBA", com contacto de saída de falha do ventilador, entrada externa para a activação e desactivação e controlo da temperatura do ar através de sensor localizado no retorno da unidade de tratamento de ar (UTA), e controlo remoto RBC-AMT32-E. (material) | 1 | 1279 | 1279.000 |
| mt42tsb314a | Ud | Kit de válvulas de expansão electrónicas, modelo MM-DXV080 "TOSHIBA". (material) | 1 | 320 | 320.000 |
| mo005 | h | Oficial de 1ª instalador de ar condicionado. (mão de obra) | 1 | 23.31 | 23.310 |
| mo104 | h | Ajudante de instalador de ar condicionado. (mão de obra) | 1 | 22.09 | 22.090 |
| % | % | Custos directos complementares | 2 % | 1644.400 | 32.888 |
|  |  | Custos directos |  |  | 1677.288 |
