# Caldeira a carvão ou lenha

- Propriedade do ficheiro: CYPE Ingenieros S.A.
- Formato: FIEBDC-3/2016
- Programa: Gerador de preços para construção civil. CYPE Ingenieros, S.A.
- Data: 28/03/2024
- Moeda: EUR
- Custos indirectos: 3 %
- IVA: 23 %

## I Instalações

### IC Aquecimento, arrefecimento, climatização e A.Q.S.

#### ICJ Caldeiras a carvão ou lenha

**ICJ010** Ud Caldeira a carvão ou lenha.
Caldeira para a combustão de lenha, potência nominal de 9,9 a 22 kW, com corpo de 1590x670x1370 mm, isolamento térmico, câmara de combustão, de duplo vórtice, de betão refractário, regulação de potência por controlo de temperatura de fumos, ventilador extractor com controlo de revoluções, permutador de calor de tubos verticais com mecanismo de limpeza automática, gaveta para recolha e extracção de cinzas pela parte frontal da caldeira, controlo da combustão através de sonda integrada, aproveitamento do calor residual, equipamento de limpeza, sistema de comando integrado, para o controlo do depósito de inércia e do sistema de elevação da temperatura de retorno, abertura da porta pela direita, sistema de elevação da temperatura de retorno acima de 55°C, composto por válvula motorizada de 3 vias de 1" de diâmetro e bomba de circulação, limitador térmico de segurança, regulado a 95°C, regulador de tiragem de 150 mm de diâmetro, com clapeta anti-explosão, ligação anti-vibração para conduta de fumos de 150 mm de diâmetro, acendimento automático, sem incluir a conduta para evacuação dos produtos da combustão. Totalmente montada, ligada e colocada em funcionamento pela empresa instaladora para a verificação do seu correcto funcionamento.
Inclui: Marcação através de molde. Disposição dos elementos. Montagem da caldeira e dos seus acessórios. Ligação à conduta de evacuação. Colocação em funcionamento.
Critério de medição de projecto: Número de unidades previstas, segundo documentação gráfica de Projecto.
Critério de medição de obra: Medir-se-á o número de unidades realmente executadas segundo especificações de Projecto.

| Código | Un | Descrição | Rendimento | Preço | Importância |
|---|---|---|---|---|---|
| mt38cbh310aa | Ud | Caldeira para a combustão de lenha, potência nominal de 9,9 a 22 kW, com corpo de 1590x670x1370 mm, isolamento térmico, câmara de combustão, de duplo vórtice, de betão refractário, regulação de potência por controlo de temperatura de fumos, ventilador extractor com controlo de revoluções, permutador de calor de tubos verticais com mecanismo de limpeza automática, gaveta para recolha e extracção de cinzas pela parte frontal da caldeira, controlo da combustão através de sonda integrada, aproveitamento do calor residual, equipamento de limpeza, sistema de comando integrado, para o controlo do depósito de inércia e do sistema de elevação da temperatura de retorno, abertura da porta pela direita. (material) | 1 | 6287.78 | 6287.780 |
| mt38cbh085aaa | Ud | Sistema de elevação da temperatura de retorno acima de 55°C, composto por válvula motorizada de 3 vias de 1" de diâmetro e bomba de circulação, para evitar condensações e deposições de fuligem no interior da caldeira. (material) | 1 | 557.7 | 557.700 |
| mt38cbh096a | Ud | Regulador de tiragem de 150 mm de diâmetro, com clapeta anti-explosão, para caldeira. (material) | 1 | 312 | 312.000 |
| mt38cbh091b | Ud | Ligação anti-vibração para conduta de fumos de 150 mm de diâmetro. (material) | 1 | 211.58 | 211.580 |
| mt38cbh098a | Ud | Acendimento automático, para caldeira a lenha. (material) | 1 | 897 | 897.000 |
| mt38cbh100h | Ud | Colocação em funcionamento e formação no manuseamento de caldeira a lenha. (material) | 1 | 341.25 | 341.250 |
| mo004 | h | Oficial de 1ª instalador de aquecimento. (mão de obra) | 4 | 23.31 | 93.240 |
| mo103 | h | Ajudante de instalador de aquecimento. (mão de obra) | 4 | 22.09 | 88.360 |
| % | % | Custos directos complementares | 2 % | 8788.910 | 175.778 |
|  |  | Custos directos |  |  | 8964.688 |

## Recursos

**mt38cbh310aa** Ud Caldeira para a combustão de lenha
Dados técnicos: Custo energético 17679.552 MJ; Emissão de CO2 1498.411 kg
Resíduos:
- embalagem: re150101 Embalagens de papel e cartão. (componente de resíduo); rendimento 2.771 kg; Código LER 15 01 01; Massa do elemento 1 kg; Volume 0.001333 m3
- embalagem: re170201 Madeira. (componente de resíduo); rendimento 0.679 kg; Código LER 17 02 01; Massa do elemento 1 kg; Volume 0.000909 m3
