# Comutador encastrado

- Propriedade do ficheiro: CYPE Ingenieros S.A.
- Formato: FIEBDC-3/2016
- Programa: Gerador de preços para construção civil. CYPE Ingenieros, S.A.
- Data: 28/03/2024
- Moeda: EUR
- Custos indirectos: 3 %
- IVA: 23 %

## I Instalações

### IE Eléctricas

#### IEM Mecanismos

**IEM030** Ud Comutador encastrado.
Comutador, gama básica, intensidade atribuída 10 AX, tensão atribuída 250 V, com tecla simples, de cor branca e espelho para um elemento, de cor branca. Instalação encastrada.
Critérios considerados na determinação do preço da unidade de obra: O preço não inclui a caixa para mecanismo encastrado.
Inclui: Montagem, ligação e verificação do seu correcto funcionamento.
Critério de medição de projecto: Número de unidades previstas, segundo documentação gráfica de Projecto.
Critério de medição de obra: Medir-se-á o número de unidades realmente executadas segundo especificações de Projecto.

| Código | Un | Descrição | Rendimento | Preço | Importância |
|---|---|---|---|---|---|
| mt33gbg200a | Ud | Comutador para encastrar, gama básica, intensidade atribuída 10 AX, tensão atribuída 250 V, segundo EN 60669. (material) | 1 | 3.74 | 3.740 |
| mt33gbg105a | Ud | Tecla simples, para interruptor/comutador, gama básica, de cor branca. (material) | 1 | 1.69 | 1.690 |
| mt33gbg950a | Ud | Espelho para um elemento, gama básica, de cor branca. (material) | 1 | 1.94 | 1.940 |
| mo003 | h | Oficial de 1ª electricista. (mão de obra) | 0.19 | 23.31 | 4.429 |
| % | % | Custos directos complementares | 2 % | 11.799 | 0.236 |
|  |  | Custos directos |  |  | 12.035 |
