# Pente de conexão

- Propriedade do ficheiro: CYPE Ingenieros S.A.
- Formato: FIEBDC-3/2016
- Programa: Gerador de preços para construção civil. CYPE Ingenieros, S.A.
- Data: 28/03/2024
- Moeda: EUR
- Custos indirectos: 3 %
- IVA: 23 %

## I Instalações

### IE Eléctricas

#### IEX Aparelhagem

**IEX450** m Pente de conexão.
Pente de conexão de interruptores automáticos e diferenciais modulares, com conexões de tipo pin, unipolar (1P), de 63 A de intensidade nominal, 16 mm² de secção. Totalmente montado.
Inclui: Colocação e ligação do elemento.
Critério de medição de projecto: Comprimento medido segundo documentação gráfica de Projecto.
Critério de medição de obra: Medir-se-á o comprimento realmente executado segundo especificações de Projecto.

| Código | Un | Descrição | Rendimento | Preço | Importância |
|---|---|---|---|---|---|
| mt35amc980aa | m | Pente de conexão de interruptores automáticos e diferenciais modulares, com conexões de tipo pin, unipolar (1P), de 63 A de intensidade nominal, 16 mm² de secção. (material) | 1 | 24.38 | 24.380 |
| mo003 | h | Oficial de 1ª electricista. (mão de obra) | 0.1 | 23.31 | 2.331 |
| % | % | Custos directos complementares | 2 % | 26.711 | 0.534 |
|  |  | Custos directos |  |  | 27.245 |
