# Conjunto de válvulas de seccionamento

- Propriedade do ficheiro: CYPE Ingenieros S.A.
- Formato: FIEBDC-3/2016
- Programa: Gerador de preços para construção civil. CYPE Ingenieros, S.A.
- Data: 10/06/2024
- Moeda: EUR
- Custos indirectos: 3 %
- IVA: 23 %

## I Instalações

### IF Abastecimento de água

#### IFI Instalação interior

**IFI007** Ud Conjunto de válvulas de seccionamento.
Conjunto de duas válvulas de corte de esfera, rectas, de 16 mm de diâmetro, pré-montadas em caixa de plástico, com suportes para montagem da caixa e manípulo para as válvulas.
Inclui: Marcação. Ligação das válvulas aos tubos. Verificação do seu correcto funcionamento.
Critério de medição de projecto: Número de unidades previstas, segundo documentação gráfica de Projecto.
Critério de medição de obra: Medir-se-á o número de unidades realmente executadas segundo especificações de Projecto.

| Código | Un | Descrição | Rendimento | Preço | Importância |
|---|---|---|---|---|---|
| mt37avu010g | Ud | Conjunto de duas válvulas de corte de esfera, rectas, de 16 mm de diâmetro, pré-montadas em caixa de plástico, com suportes para montagem da caixa e manípulo para as válvulas. (material) | 1 | 121.87 | 121.870 |
| mt37www010 | Ud | Material auxiliar para instalações de abastecimento de água. (material) | 1 | 1.4 | 1.400 |
| mo008 | h | Oficial de 1ª canalizador. (mão de obra) | 0.325 | 23.31 | 7.576 |
| mo107 | h | Ajudante de canalizador. (mão de obra) | 0.325 | 22.09 | 7.179 |
| % | % | Custos directos complementares | 2 % | 138.025 | 2.761 |
|  |  | Custos directos |  |  | 140.786 |

## Recursos

**mt37avu010g** Ud Conjunto de duas válvulas de corte de esfera
Dados técnicos: Custo energético 881.953 MJ; Emissão de CO2 56.341 kg
Resíduos:
- embalagem: re150101 Embalagens de papel e cartão. (componente de resíduo); rendimento 0.074 kg; Código LER 15 01 01; Massa do elemento 1 kg; Volume 0.001333 m3
