# Tubagem de aço inoxidável AISI 304, com soldadura longitudinal

- Propriedade do ficheiro: CYPE Ingenieros S.A.
- Formato: FIEBDC-3/2016
- Programa: Gerador de preços para construção civil. CYPE Ingenieros, S.A.
- Data: 10/06/2024
- Moeda: EUR
- Custos indirectos: 3 %
- IVA: 23 %

## I Instalações

### IH Tubagens para fluidos

#### IHA Tubagens de aço

**IHA210** m Tubagem de aço inoxidável AISI 304, com soldadura longitudinal.
Tubagem formada por tubo de aço inoxidável classe 1.4301 segundo EN 10088-1 (AISI 304), com soldadura longitudinal, de 10 mm de diâmetro exterior e 0,6 mm de espessura, série 1 segundo NP EN 10312. Instalação em superfície. Inclusive material auxiliar para montagem e fixação, acessórios e peças especiais.
Inclui: Marcação. Colocação e fixação de tubos, acessórios e peças especiais. Realização de ensaios.
Critério de medição de projecto: Comprimento medido segundo documentação gráfica de Projecto.
Critério de medição de obra: Medir-se-á o comprimento realmente executado segundo especificações de Projecto.

| Código | Un | Descrição | Rendimento | Preço | Importância |
|---|---|---|---|---|---|
| mt08tai420a | Ud | Material auxiliar para montagem e fixação das tubagens de aço inoxidável com soldadura, de 10 mm de diâmetro exterior. (material) | 1 | 0.06 | 0.060 |
| mt08tai020ag | m | Tubo de aço inoxidável classe 1.4301 segundo EN 10088-1 (AISI 304), com soldadura longitudinal, de 10 mm de diâmetro exterior e 0,6 mm de espessura, série 1 segundo NP EN 10312, com o preço incrementado em 30% relativamente a acessórios e peças especiais. (material) | 1 | 1.43 | 1.430 |
| mo008 | h | Oficial de 1ª canalizador. (mão de obra) | 0.2 | 23.31 | 4.662 |
| mo107 | h | Ajudante de canalizador. (mão de obra) | 0.2 | 22.09 | 4.418 |
| % | % | Custos directos complementares | 2 % | 10.570 | 0.211 |
|  |  | Custos directos |  |  | 10.781 |

Resíduos:
- colocação: mt08tai020ag; factor de resíduo 0.0349987

## Recursos

**mt08tai020ag** m Tubo de aço inoxidável classe 1.4301 segundo EN 10088-1 (AISI 304)
Dados técnicos: Custo energético 8.408 MJ; Emissão de CO2 0.968 kg; Código LER 17 04 05; Massa do elemento 0.139091 kg; Volume 0.000066 m3
Resíduos:
- embalagem: re170201 Madeira. (componente de resíduo); rendimento 0.011 kg; Código LER 17 02 01; Massa do elemento 1 kg; Volume 0.000909 m3
- embalagem: re170203 Plástico. (componente de resíduo); rendimento 0.003 kg; Código LER 17 02 03; Massa do elemento 1 kg; Volume 0.001667 m3
