# Protecção passiva contra incêndios de conduta metálica de ventilação, com placas de gesso laminado. Sistema "KNAUF"

- Propriedade do ficheiro: CYPE Ingenieros S.A.
- Formato: FIEBDC-3/2016
- Programa: Gerador de preços para construção civil. CYPE Ingenieros, S.A.
- Data: 28/03/2024
- Moeda: EUR
- Custos indirectos: 3 %
- IVA: 23 %

## I Instalações

### IO Contra incêndios

#### IOJ Protecção passiva contra incêndios: instalações

**IOJ213** m² Protecção passiva contra incêndios de conduta metálica de ventilação, com placas de gesso laminado. Sistema "KNAUF".
Sistema de protecção passiva contra incêndios de conduta metálica horizontal de ventilação, protegido nas suas 4 faces, para garantir uma resistência ao fogo interior de 120 minutos e uma resistência ao fogo exterior de 180 minutos, sistema K271.es "KNAUF", através de recobrimento com placas de gesso laminado Fireboard GM-F, fixadas com grampos. Inclusive estrutura suporte, elementos de fixação, massa e fita para o tratamento de juntas.
Inclui: Marcação. Marcação, montagem e posterior ancoragem da estrutura suporte. Corte e ajuste das placas. Montagem e fixação das placas, formando o recobrimento da conduta. Tratamento de juntas.
Critério de medição de projecto: Superfície medida segundo documentação gráfica de Projecto.
Critério de medição de obra: Medir-se-á a superfície realmente executada segundo especificações de Projecto.

| Código | Un | Descrição | Rendimento | Preço | Importância |
|---|---|---|---|---|---|
| mt41www050b | Ud | Repercussão, por m², de estrutura suporte para condutas de ventilação realizadas com placas, composta de: varões roscados, perfis angulares, buchas, porcas e anilhas. (material) | 1 | 9.27 | 9.270 |
| mt12pmk010c | m² | Placa de gesso laminado reforçada com tecido de fibra EN 15283-1 GM-F / 1200 / 2600 / 25 / com os bordos longitudinais quadrados, especial Fireboard GM-F "KNAUF" com alma de gesso e faces revestidas com uma lâmina de fibra de vidro; Euroclasse A1 de reacção ao fogo, segundo NP EN 13501-1. (material) | 2.255 | 22.62 | 51.008 |
| mt12psg115a | Ud | Grampo para fixação de placas, segundo DIN 18182. (material) | 12 | 0.21 | 2.520 |
| mt12pmk012a | kg | Massa de juntas Fireboard Spachtel "KNAUF", de presa normal (45 minutos), intervalo de temperatura de trabalho de 10 a 35°C, Euroclasse A1 de reacção ao fogo, segundo NP EN 13501-1, para aplicação manual com fita de juntas, segundo EN 13963. (material) | 0.1 | 0.77 | 0.077 |
| mt12pmk013 | m | Fita de juntas Fireboard "KNAUF". (material) | 0.4 | 0.05 | 0.020 |
| mo053 | h | Oficial de 1ª montador de pré-fabricados interiores. (mão de obra) | 0.73 | 23.31 | 17.016 |
| mo100 | h | Ajudante de montador de pré-fabricados interiores. (mão de obra) | 0.73 | 22.13 | 16.155 |
| % | % | Custos directos complementares | 2 % | 96.066 | 1.921 |
|  |  | Custos directos |  |  | 97.987 |

Resíduos:
- colocação: mt12pmk010c; factor de resíduo 0.00968785
- colocação: mt12pmk012a; factor de resíduo 0.03
- colocação: mt12pmk013 Fita de juntas Fireboard "KNAUF"; factor de resíduo 0.044

## Recursos

**mt12pmk010c** m² Placa de gesso laminado reforçada com tecido de fibra EN 15283-1 GM-F / 1200 / 2600 / 25 / com os bordos longitudinais
Dados técnicos: Custo energético 526.244 MJ; Emissão de CO2 7.852 kg; Código LER 17 08 02; Massa do elemento 20 kg; Volume 0.02 m3
Resíduos:
- embalagem: re170203 Plástico. (componente de resíduo); rendimento 0.011 kg; Código LER 17 02 03; Massa do elemento 1 kg; Volume 0.001667 m3

**mt12pmk012a** kg Massa de juntas Fireboard Spachtel "KNAUF"
Dados técnicos: Custo energético 12.798 MJ; Emissão de CO2 0.436 kg; Código LER 17 08 02; Massa do elemento 1 kg; Volume 0.001 m3
Resíduos:
- embalagem: re170203 Plástico; rendimento 0.02 kg

**mt12pmk013** m Fita de juntas Fireboard "KNAUF"
Dados técnicos: Custo energético 20.508 MJ; Emissão de CO2 0.460 kg; Código LER 17 02 03; Massa do elemento 0.11 kg; Volume 0.000183 m3
Resíduos:
- embalagem: re170201 Madeira. (componente de resíduo); rendimento 0.04 kg; Código LER 17 02 01; Massa do elemento 1 kg; Volume 0.000909 m3
