# Ascensor para pessoas

- Propriedade do ficheiro: CYPE Ingenieros S.A.
- Formato: FIEBDC-3/2016
- Programa: Gerador de preços para construção civil. CYPE Ingenieros, S.A.
- Data: 28/03/2024
- Moeda: EUR
- Custos indirectos: 3 %
- IVA: 23 %

## I Instalações

### IT Transporte

#### ITA Ascensores

**ITA010** Ud Ascensor para pessoas.
Fornecimento e instalação completa de ascensor eléctrico de aderência de 0,63 m/s de velocidade, 4 paragens, 450 kg de carga nominal, com capacidade para 6 pessoas, nível básico de acabamento na cabina de 1000x1250x2200 mm, com iluminação eléctrica permanente de 50 lux no mínimo, manobra universal simples, portas interiores automáticas de aço inoxidável e portas exteriores automáticas em aço para pintar de 800x2000 mm. Inclusive ganchos de fixação, lâmpadas de iluminação da abertura, guias, cabos de tracção e passa-cabos, amortecedores de fosso, contrapesos, portas de acesso, grupo tractor, quadro e cabo de manobra, caixilho, chassis e portas de cabina com acabamentos, limitador de velocidade e pára-quedas, botoneiras de piso e de cabina, selector de paragens, instalação eléctrica, linha telefónica e sistemas de segurança.
Inclui: Marcação de guias e níveis. Colocação dos pontos de fixação. Instalação das lâmpadas de iluminação da abertura. Montagem de guias, cabos de tracção e passa-cabos. Colocação dos amortecedores do fosso. Colocação de contrapesos. Colocação das portas de acesso. Montagem do grupo tractor. Montagem do quadro e ligação do cabo de manobra. Montagem do caixilho, o chassis e as portas de cabina com os seus acabamentos. Instalação do limitador de velocidade e do para-quedas. Instalação das botoneiras de piso e de cabina. Instalação do selector de paragens. Ligação com a rede eléctrica. Instalação da linha telefónica e dos sistemas de segurança. Verificação do seu correcto funcionamento. Realização de ensaios.
Critério de medição de projecto: Número de unidades previstas, segundo documentação gráfica de Projecto.
Critério de medição de obra: Medir-se-á o número de unidades realmente executadas segundo especificações de Projecto.

| Código | Un | Descrição | Rendimento | Preço | Importância |
|---|---|---|---|---|---|
| mt39aec010d | Ud | Cabina com acabamentos de qualidade básica, de 1000 mm de largura, 1250 mm de profundidade e 2200 mm de altura, com iluminação eléctrica permanente de 50 lux, no mínimo, para ascensor eléctrico de passageiros de 450 kg de carga nominal, com capacidade para 6 pessoas e 0,63 m/s de velocidade, inclusive porta de cabina de correr automática de aço para pintar. (material) | 1 | 3007.4 | 3007.400 |
| mt39aea010d | Ud | Amortecedores de fosso e contra-pesos para ascensor eléctrico de passageiros de 450 kg de carga nominal, com capacidade para 6 pessoas e 0,63 m/s de velocidade. (material) | 1 | 535.75 | 535.750 |
| mt39aab010a | Ud | Botoneira de piso com acabamentos de qualidade básica, para ascensor de passageiros com manobra universal simples. (material) | 4 | 13.43 | 53.720 |
| mt39aab020a | Ud | Botoneira de cabina para ascensor de passageiros com acabamentos de qualidade básica e manobra universal simples. (material) | 1 | 70.68 | 70.680 |
| mt39aeg010d | Ud | Grupo tractor para ascensor eléctrico de passageiros de 450 kg de carga nominal, com capacidade para 6 pessoas e 0,63 m/s de velocidade. (material) | 1 | 3286.58 | 3286.580 |
| mt39ael010d | Ud | Limitador de velocidade e pára-quedas para ascensor eléctrico de passageiros de 450 kg de carga nominal, com capacidade para 6 pessoas e 0,63 m/s de velocidade. (material) | 1 | 770.4 | 770.400 |
| mt39aem010d | Ud | Quadro e cabo de manobra para ascensor eléctrico de passageiros de 450 kg de carga nominal, com capacidade para 6 pessoas e 0,63 m/s de velocidade. (material) | 1 | 1275.76 | 1275.760 |
| mt39aap010e | Ud | Porta de ascensor de acesso a piso, com abertura automática, de aço com o primário aplicado e para pintar, de 800x2000 mm. Envidraçado homologado como "Pára-chamas" 30 minutos (E 30). (material) | 4 | 323.95 | 1295.800 |
| mt39aer010d | Ud | Percurso de guias e cabos de tracção para ascensor eléctrico de passageiros de 450 kg de carga nominal, com capacidade para 6 pessoas e 0,63 m/s de velocidade. (material) | 1 | 1551.4 | 1551.400 |
| mt39aes010a | Ud | Selector de paragens para ascensor eléctrico de passageiros, 0,63 m/s de velocidade. (material) | 4 | 57.6 | 230.400 |
| mt39www010 | Ud | Lâmpada de 40 W, inclusive mecanismos de fixação e porta-lâmpadas. (material) | 4 | 4.14 | 16.560 |
| mt39www011 | Ud | Gancho fixado ao tecto, capaz de suportar suspendido o mecanismo tractor. (material) | 1 | 41.44 | 41.440 |
| mt39www030 | Ud | Instalação de linha telefónica em cabina de ascensor. (material) | 1 | 124.05 | 124.050 |
| mo016 | h | Oficial de 1ª instalador de aparelhos elevatórios. (mão de obra) | 60 | 23.31 | 1398.600 |
| mo085 | h | Ajudante de instalador de aparelhos elevatórios. (mão de obra) | 60 | 22.09 | 1325.400 |
| % | % | Custos directos complementares | 2 % | 14983.940 | 299.679 |
|  |  | Custos directos |  |  | 15283.619 |

## Recursos

**mt39aec010d** Ud Cabina com acabamentos de qualidade básica
Dados técnicos: Custo energético 10187.739 MJ; Emissão de CO2 732.063 kg
Resíduos:
- embalagem: re150101 Embalagens de papel e cartão. (componente de resíduo); rendimento 0.563 kg; Código LER 15 01 01; Massa do elemento 1 kg; Volume 0.001333 m3

**mt39aea010d** Ud Amortecedores de fosso e contra-pesos para ascensor eléctrico de passageiros de 450 kg de carga nominal
Dados técnicos: Custo energético 4865.869 MJ; Emissão de CO2 252.481 kg
Resíduos:
- embalagem: re150101 Embalagens de papel e cartão; rendimento 0.036 kg

**mt39aab010a** Ud Botoneira de piso com acabamentos de qualidade básica, para ascensor de passageiros com manobra universal simples
Dados técnicos: Custo energético 5.422 MJ; Emissão de CO2 0.472 kg
Resíduos:
- embalagem: re150101 Embalagens de papel e cartão; rendimento 0.03 kg

**mt39aab020a** Ud Botoneira de cabina para ascensor de passageiros com acabamentos de qualidade básica e manobra universal simples
Dados técnicos: Custo energético 10.832 MJ; Emissão de CO2 0.924 kg
Resíduos:
- embalagem: re150101 Embalagens de papel e cartão; rendimento 0.036 kg

**mt39aeg010d** Ud Grupo tractor para ascensor eléctrico de passageiros de 450 kg de carga nominal
Dados técnicos: Custo energético 3428.295 MJ; Emissão de CO2 236.971 kg
Resíduos:
- embalagem: re150101 Embalagens de papel e cartão; rendimento 0.57 kg

**mt39ael010d** Ud Limitador de velocidade e pára-quedas para ascensor eléctrico de passageiros de 450 kg de carga nominal
Dados técnicos: Custo energético 1703.066 MJ; Emissão de CO2 173.386 kg
Resíduos:
- embalagem: re150101 Embalagens de papel e cartão; rendimento 0.18 kg
- embalagem: re170203 Plástico. (componente de resíduo); rendimento 0.09 kg; Código LER 17 02 03; Massa do elemento 1 kg; Volume 0.001667 m3

**mt39aem010d** Ud Quadro e cabo de manobra para ascensor eléctrico de passageiros de 450 kg de carga nominal
Dados técnicos: Custo energético 279.508 MJ; Emissão de CO2 13.395 kg
Resíduos:
- embalagem: re150101 Embalagens de papel e cartão; rendimento 2.143 kg

**mt39aap010e** Ud Porta de ascensor de acesso a piso
Dados técnicos: Custo energético 628.790 MJ; Emissão de CO2 40.657 kg
Resíduos:
- embalagem: re170203 Plástico; rendimento 0.155 kg
- embalagem: re170604 Materiais de isolamento não abrangidos em 17 06 01 e 17 06 03. (componente de resíduo); rendimento 0.032 kg; Código LER 17 06 04; Massa do elemento 1 kg; Volume 0.001667 m3

**mt39aer010d** Ud Percurso de guias e cabos de tracção para ascensor eléctrico de passageiros de 450 kg de carga nominal
Dados técnicos: Custo energético 7820.201 MJ; Emissão de CO2 1141.961 kg
Resíduos:
- embalagem: re150101 Embalagens de papel e cartão; rendimento 0.53 kg

**mt39aes010a** Ud Selector de paragens para ascensor eléctrico de passageiros, 0,63 m/s de velocidade
Dados técnicos: Custo energético 7.415 MJ; Emissão de CO2 0.456 kg
Resíduos:
- embalagem: re150101 Embalagens de papel e cartão; rendimento 0.034 kg
