# Porta corta-fogo de aço galvanizado

- Propriedade do ficheiro: CYPE Ingenieros S.A.
- Formato: FIEBDC-3/2016
- Programa: Gerador de preços para construção civil. CYPE Ingenieros, S.A.
- Data: 28/03/2024
- Moeda: EUR
- Custos indirectos: 3 %
- IVA: 23 %

## L Vãos

### LF Portas corta-fogo

#### LFA De aço

**LFA010** Ud Porta corta-fogo de aço galvanizado.
Porta corta-fogo pivotante homologada, EI2 60-C5, de uma folha de 63 mm de espessura, 800x2000 mm de vão e altura de passagem, acabamento lacado em cor branca formada por 2 chapas de aço galvanizado de 0,8 mm de espessura, dobradas, ensambladas e montadas, com câmara intermédia de lã de rocha de alta densidade e placas de gesso cartonado, sobre aro de aço galvanizado de 1,5 mm de espessura com junta intumescente e ganchos de ancoragem à obra, inclusive mola para utilização moderada. Inclusive silicone neutro para a vedação das juntas perimetrais.
Inclui: Marcação de pontos de fixação e aprumo do aro. Fixação do aro ao paramento. Vedação de juntas perimetrais. Colocação da folha. Colocação de ferragens de fecho e acessórios.
Critério de medição de projecto: Número de unidades previstas, segundo documentação gráfica de Projecto.
Critério de medição de obra: Medir-se-á o número de unidades realmente executadas segundo especificações de Projecto.

| Código | Un | Descrição | Rendimento | Preço | Importância |
|---|---|---|---|---|---|
| mt26pca020cd | Ud | Porta corta-fogo pivotante homologada, EI2 60-C5, segundo EN 1634-1, de uma folha de 63 mm de espessura, 800x2000 mm de vão e altura de passagem, para uma abertura de obra de 900x2050 mm, acabamento lacado em cor branca formada por 2 chapas de aço galvanizado de 0,8 mm de espessura, dobradas, ensambladas e montadas, com câmara intermédia de lã de rocha de alta densidade e placas de gesso cartonado, sobre aro de aço galvanizado de 1,5 mm de espessura com junta intumescente e ganchos de ancoragem à obra, inclusive três dobradiças de dupla pala reguláveis em altura, soldadas ao aro e aparafusadas à folha, segundo EN 1935, fechadura embutida de fecho de um ponto, espelhos, cilindro, chaves e manivelas anti-engate CF de nylon cor preto. (material) | 1 | 260.18 | 260.180 |
| mt26pca100a | Ud | Mola para utilização moderada de porta corta-fogo de uma folha, segundo EN 1154. (material) | 1 | 97.02 | 97.020 |
| mt22www050b | Ud | Cartucho de 300 ml de silicone neutro oxímico, de elasticidade permanente e cura rápida, cor cinzento, intervalo de temperatura de trabalho de -60 a 150°C, com resistência aos raios UV, dureza Shore A aproximada de 22, segundo EN ISO 868 e alongamento na rotura >= 800%, segundo EN ISO 8339. (material) | 0.896 | 4.73 | 4.238 |
| mo020 | h | Oficial de 1ª construção. (mão de obra) | 0.45 | 22.68 | 10.206 |
| mo077 | h | Ajudante de construção. (mão de obra) | 0.45 | 22.13 | 9.959 |
| % | % | Custos directos complementares | 2 % | 381.603 | 7.632 |
|  |  | Custos directos |  |  | 389.235 |

Resíduos:
- colocação: mt22www050b; factor de resíduo 0.06

## Recursos

**mt26pca020cd** Ud Porta corta-fogo pivotante homologada
Dados técnicos: Custo energético 912.668 MJ; Emissão de CO2 70.759 kg
Resíduos:
- embalagem: re170203 Plástico. (componente de resíduo); rendimento 0.151 kg; Código LER 17 02 03; Massa do elemento 1 kg; Volume 0.001667 m3
- embalagem: re170604 Materiais de isolamento não abrangidos em 17 06 01 e 17 06 03. (componente de resíduo); rendimento 0.031 kg; Código LER 17 06 04; Massa do elemento 1 kg; Volume 0.001667 m3

**mt26pca100a** Ud Mola para utilização moderada de porta corta-fogo de uma folha, segundo EN 1154
Dados técnicos: Custo energético 0.039 MJ; Emissão de CO2 0.061 kg
Resíduos:
- embalagem: re150101 Embalagens de papel e cartão. (componente de resíduo); rendimento 0.072 kg; Código LER 15 01 01; Massa do elemento 1 kg; Volume 0.001333 m3

**mt22www050b** Ud Cartucho de 300 ml de silicone neutro oxímico
Dados técnicos: Custo energético 72.640 MJ; Emissão de CO2 3.072 kg; Código LER 17 09 04; Massa do elemento 0.366 kg; Volume 0.000244 m3
Resíduos:
- embalagem: re170203 Plástico; rendimento 0.1 kg
