# Painel fixo corta-fogo de aço galvanizado

- Propriedade do ficheiro: CYPE Ingenieros S.A.
- Formato: FIEBDC-3/2016
- Programa: Gerador de preços para construção civil. CYPE Ingenieros, S.A.
- Data: 28/03/2024
- Moeda: EUR
- Custos indirectos: 3 %
- IVA: 23 %

## L Vãos

### LF Portas corta-fogo

#### LFA De aço

**LFA020** Ud Painel fixo corta-fogo de aço galvanizado.
Painel lateral fixo corta-fogo homologado, EI2 30, de uma folha de 63 mm de espessura, 800x2050 mm, acabamento galvanizado com tratamento anti-manchas formado por duas chapas de aço galvanizado de 0,8 mm de espessura, dobradas, ensambladas e montadas, com câmara intermédia de lã de rocha de alta densidade e placas de gesso cartonado, sobre aro de aço galvanizado de 1,5 mm de espessura e ganchos de ancoragem à obra. Inclusive silicone neutro para a vedação das juntas perimetrais.
Inclui: Marcação de pontos de fixação e aprumo do aro. Fixação do aro ao paramento. Vedação de juntas perimetrais. Colocação do painel fixo.
Critério de medição de projecto: Número de unidades previstas, segundo documentação gráfica de Projecto.
Critério de medição de obra: Medir-se-á o número de unidades realmente executadas segundo especificações de Projecto.

| Código | Un | Descrição | Rendimento | Preço | Importância |
|---|---|---|---|---|---|
| mt26fca010abg | Ud | Painel fixo corta-fogo homologado, EI2 30, segundo EN 1634-1, de uma folha de 63 mm de espessura, largura entre 520 e 800 mm e altura entre 1001 e 2050 mm, acabamento galvanizado com tratamento anti-manchas, formado por duas chapas de aço galvanizado de 0,8 mm de espessura, dobradas, ensambladas e montadas, com câmara intermédia de lã de rocha de alta densidade e placas de gesso cartonado, sobre aro de aço galvanizado de 1,5 mm de espessura e ganchos de ancoragem à obra. (material) | 1 | 267.05 | 267.050 |
| mt22www050b | Ud | Cartucho de 300 ml de silicone neutro oxímico, de elasticidade permanente e cura rápida, cor cinzento, intervalo de temperatura de trabalho de -60 a 150°C, com resistência aos raios UV, dureza Shore A aproximada de 22, segundo EN ISO 868 e alongamento na rotura >= 800%, segundo EN ISO 8339. (material) | 0.912 | 4.73 | 4.314 |
| mo020 | h | Oficial de 1ª construção. (mão de obra) | 0.18 | 22.68 | 4.082 |
| mo077 | h | Ajudante de construção. (mão de obra) | 0.18 | 22.13 | 3.983 |
| % | % | Custos directos complementares | 2 % | 279.429 | 5.589 |
|  |  | Custos directos |  |  | 285.018 |

Resíduos:
- colocação: mt22www050b; factor de resíduo 0.06

## Recursos

**mt26fca010abg** Ud Painel fixo corta-fogo homologado
Dados técnicos: Custo energético 580.388 MJ; Emissão de CO2 44.825 kg
Resíduos:
- embalagem: re170203 Plástico. (componente de resíduo); rendimento 0.151 kg; Código LER 17 02 03; Massa do elemento 1 kg; Volume 0.001667 m3
- embalagem: re170604 Materiais de isolamento não abrangidos em 17 06 01 e 17 06 03. (componente de resíduo); rendimento 0.031 kg; Código LER 17 06 04; Massa do elemento 1 kg; Volume 0.001667 m3

**mt22www050b** Ud Cartucho de 300 ml de silicone neutro oxímico
Dados técnicos: Custo energético 72.640 MJ; Emissão de CO2 3.072 kg; Código LER 17 09 04; Massa do elemento 0.366 kg; Volume 0.000244 m3
Resíduos:
- embalagem: re170203 Plástico; rendimento 0.1 kg
