# Camada de argamassa de cimento sobre paramento exterior

- Propriedade do ficheiro: CYPE Ingenieros S.A.
- Formato: FIEBDC-3/2016
- Programa: Gerador de preços para construção civil. CYPE Ingenieros, S.A.
- Data: 28/03/2024
- Moeda: EUR
- Custos indirectos: 3 %
- IVA: 23 %

## R Revestimentos

### RB Argamassas industriais para rebocos

#### RBE Argamassas de cimento

**RBE005** m² Camada de argamassa de cimento sobre paramento exterior.
Camada de argamassa de cimento, tipo CR CSIV W2, segundo EN 998-1, cor branca, de 10 mm de espessura, com aplicação de mestras, com acabamento afagado, aplicada manualmente, sobre paramento exterior de alvenaria cerâmica, vertical. Inclusive perfis de PVC, para formação de juntas e malha de fibra de vidro anti-álcalis nas mudanças de material e nas testas de laje, para evitar fissuras.
Critérios considerados na determinação do preço da unidade de obra: O preço inclui a protecção dos elementos da envolvente que possam ser afectados durante os trabalhos e a resolução de pontos singulares.
Inclui: Preparação da superfície suporte. Disposição dos panos de trabalho. Colocação de réguas e fios. Colocação de tentos. Formação de mestras. Preparación del mortero. Colocação da malha entre distintos materiais e nas testas de laje. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt08aaa010a | m³ | Água. (material) | 0.005 | 1.5 | 0.008 |
| mt28mop210h | kg | Argamassa de cimento, tipo CR CSIV W2, segundo EN 998-1, para utilização em interiores ou em exteriores, cor branca, composta por cimento de alta resistência, inertes seleccionados e outros aditivos, fornecida em sacos. (material) | 18 | 0.19 | 3.420 |
| mt28mon040a | m² | Malha de fibra de vidro, anti-álcalis, de 10x10 mm de vão de malha, de 750 a 900 microns de espessura e de 200 a 250 g/m² de massa superficial, com 25 kp/cm² de resistência à tracção, para armar argamassas. (material) | 0.21 | 2.41 | 0.506 |
| mt28mon030 | m | Perfil para juntas de PVC. (material) | 0.75 | 0.35 | 0.263 |
| mo039 | h | Oficial de 1ª rebocador. (mão de obra) | 0.517 | 22.68 | 11.726 |
| mo111 | h | Operário especializado rebocador. (mão de obra) | 0.323 | 22.36 | 7.222 |
| % | % | Custos directos complementares | 2 % | 23.145 | 0.463 |
|  |  | Custos directos |  |  | 23.608 |

Resíduos:
- colocação: mt28mop210h; factor de resíduo 0.0198
- colocação: mt28mon040a; factor de resíduo 0.055
- colocação: mt28mon030 Perfil para juntas de PVC; factor de resíduo 0.08

## Recursos

**mt08aaa010a** m³ Água
Dados técnicos: Custo energético 60.000 MJ; Emissão de CO2 30.000 kg

**mt28mop210h** kg Argamassa de cimento
Dados técnicos: Custo energético 3.345 MJ; Emissão de CO2 0.258 kg; Código LER 17 01 01; Massa do elemento 1 kg; Volume 0.000667 m3
Resíduos:
- embalagem: re150101 Embalagens de papel e cartão. (componente de resíduo); rendimento 0.009 kg; Código LER 15 01 01; Massa do elemento 1 kg; Volume 0.001333 m3

**mt28mon040a** m² Malha de fibra de vidro
Dados técnicos: Custo energético 18.046 MJ; Emissão de CO2 0.887 kg; Código LER 17 02 03; Massa do elemento 0.225 kg; Volume 0.000375 m3
Resíduos:
- embalagem: re170203 Plástico. (componente de resíduo); rendimento 0.024 kg; Código LER 17 02 03; Massa do elemento 1 kg; Volume 0.001667 m3

**mt28mon030** m Perfil para juntas de PVC
Dados técnicos: Custo energético 8.631 MJ; Emissão de CO2 0.272 kg; Código LER 17 02 03; Massa do elemento 0.07 kg; Volume 0.000117 m3
Resíduos:
- embalagem: re170201 Madeira. (componente de resíduo); rendimento 0.04 kg; Código LER 17 02 01; Massa do elemento 1 kg; Volume 0.000909 m3
- embalagem: re170203 Plástico; rendimento 0.001 kg
