# Pintura com tinta natural de origem mineral de silicato sobre paramento interior de gesso ou escaiola

- Propriedade do ficheiro: CYPE Ingenieros S.A.
- Formato: FIEBDC-3/2016
- Programa: Gerador de preços para construção civil. CYPE Ingenieros, S.A.
- Data: 28/03/2024
- Moeda: EUR
- Custos indirectos: 3 %
- IVA: 23 %

## R Revestimentos

### RI Pinturas em paramentos interiores

#### RIM Tintas naturais de origem mineral de silicato

**RIM030** m² Pintura com tinta natural de origem mineral de silicato sobre paramento interior de gesso ou escaiola.
Aplicação manual de duas demãos de tinta natural de origem mineral de silicato, com muito baixo conteúdo de compostos orgânicos voláteis (COV), cor branca, acabamento mate, textura lisa, a primeira demão diluída com 10% de água ou sem diluir e a seguinte não diluída, (rendimento: 0,13 l/m²); sobre paramento interior de gesso ou escaiola, vertical, até 3 m de altura.
Critérios considerados na determinação do preço da unidade de obra: O preço inclui a protecção dos elementos da envolvente que possam ser afectados durante os trabalhos e a resolução de pontos singulares.
Inclui: Preparação e limpeza prévia do suporte. Preparação da mistura. Aplicação de uma demão de primário e uma demão de acabamento.
Critério de medição de projecto: Superfície medida segundo documentação gráfica de Projecto, com o mesmo critério que o suporte base.
Critério de medição de obra: Medir-se-á a superfície realmente executada segundo especificações de Projecto, com o mesmo critério que o suporte base.

| Código | Un | Descrição | Rendimento | Preço | Importância |
|---|---|---|---|---|---|
| mt27pns010a | l | Tinta natural de origen mineral de silicato, para interior, à base de silicato de potássio, sem dissolventes, de cor branca, acabamento mate, textura lisa, transpirável, Euroclasse A2-s1, d0 de reacção ao fogo segundo NP EN 13501-1, com um conteúdo de compostos orgânicos voláteis (COV) < 5 g/l; para aplicar com trincha, rolo ou pistola. (material) | 0.26 | 17.13 | 4.454 |
| mo038 | h | Oficial de 1ª pintor. (mão de obra) | 0.084 | 22.68 | 1.905 |
| mo076 | h | Ajudante de pintor. (mão de obra) | 0.084 | 22.13 | 1.859 |
| % | % | Custos directos complementares | 2 % | 8.218 | 0.164 |
|  |  | Custos directos |  |  | 8.382 |

Resíduos:
- colocação: mt27pns010a; factor de resíduo 0.0275

## Recursos

**mt27pns010a** l Tinta natural de origen mineral de silicato
Dados técnicos: Custo energético 11.976 MJ; Emissão de CO2 1.036 kg; Código LER 08 01 11; Massa do elemento 1.4 kg; Volume 0.001556 m3
Resíduos:
- embalagem: re170203 Plástico. (componente de resíduo); rendimento 0.032 kg; Código LER 17 02 03; Massa do elemento 1 kg; Volume 0.001667 m3
