# Lasur aquoso para pavimentos de madeira

- Propriedade do ficheiro: CYPE Ingenieros S.A.
- Formato: FIEBDC-3/2016
- Programa: Gerador de preços para construção civil. CYPE Ingenieros, S.A.
- Data: 10/06/2024
- Moeda: EUR
- Custos indirectos: 3 %
- IVA: 23 %

## R Revestimentos

### RM Pinturas e tratamentos em madeira

#### RMA Lasures

**RMA025** m² Lasur aquoso para pavimentos de madeira.
Aplicação manual de duas demãos de lasur aquoso, acabamento acetinado, incolor, aplicada com pincel, trincha, rolo ou pistola, sem diluir, (rendimento: 0,1 l/m² cada demão); (), sobre superfície de pavimentos de madeira, em interiores.
Critérios considerados na determinação do preço da unidade de obra: O preço inclui a protecção dos elementos da envolvente que possam ser afectados durante os trabalhos, mas não inclui a preparação do suporte.
Inclui: Aplicação de uma demão de primário e uma demão de acabamento.
Critério de medição de projecto: Superfície medida segundo documentação gráfica de Projecto.
Critério de medição de obra: Medir-se-á a superfície realmente executada segundo especificações de Projecto.

| Código | Un | Descrição | Rendimento | Preço | Importância |
|---|---|---|---|---|---|
| mt27lsa040a | l | Lasur aquoso para interior e exterior, incolor, acabamento acetinado, à base de resinas acrílicas, com resistência ao deslizamento maior que 45 segundo ENV 12633, com um conteúdo de compostos orgânicos voláteis (COV) < 140 g/l, com um agente biocida, contra fungos de mancha azul e bolores, com resistência à intempérie, para aplicar com pincel, trincha, rolo ou pistola. (material) | 0.2 | 18.6 | 3.720 |
| mo038 | h | Oficial de 1ª pintor. (mão de obra) | 0.2 | 22.68 | 4.536 |
| mo076 | h | Ajudante de pintor. (mão de obra) | 0.05 | 22.13 | 1.107 |
| % | % | Custos directos complementares | 2 % | 9.363 | 0.187 |
|  |  | Custos directos |  |  | 9.550 |

Resíduos:
- colocação: mt27lsa040a; factor de resíduo 0.03

## Recursos

**mt27lsa040a** l Lasur aquoso para interior e exterior
Dados técnicos: Custo energético 32.803 MJ; Emissão de CO2 1.381 kg; Código LER 17 09 04; Massa do elemento 1.04 kg; Volume 0.000693 m3
Resíduos:
- embalagem: re170203 Plástico. (componente de resíduo); rendimento 0.032 kg; Código LER 17 02 03; Massa do elemento 1 kg; Volume 0.001667 m3
