# Esmalte sobre caixilharia de aço galvanizado ou metal não ferroso, acabamento martelado

- Propriedade do ficheiro: CYPE Ingenieros S.A.
- Formato: FIEBDC-3/2016
- Programa: Gerador de preços para construção civil. CYPE Ingenieros, S.A.
- Data: 28/03/2024
- Moeda: EUR
- Custos indirectos: 3 %
- IVA: 23 %

## R Revestimentos

### RN Pinturas em metais

#### RNS Tintas especiais

**RNS023** m² Esmalte sobre caixilharia de aço galvanizado ou metal não ferroso, acabamento martelado.
Aplicação manual de duas demãos de esmalte sintético, cor a escolher, acabamento martelado, (rendimento: 0,1 l/m² cada demão); aplicação prévia de duas demãos de primário sintético antioxidante de secagem rápida, à base de resinas alcídicas, cor branco, acabamento mate (rendimento: 0,1 l/m² cada demão), sobre porta interior, cega, de aço galvanizado ou metal não ferroso.
Inclui: Preparação e limpeza da superfície suporte. Aplicação de duas demãos de primário. Aplicação de duas demãos de acabamento.
Critério de medição de projecto: Superfície medida segundo documentação gráfica de Projecto, sem descontar aberturas, por ambas as faces, incluindo as guarnições.
Critério de medição de obra: Medir-se-á a superfície realmente executada segundo especificações de Projecto, por ambas as faces, incluindo as guarnições.

| Código | Un | Descrição | Rendimento | Preço | Importância |
|---|---|---|---|---|---|
| mt27pfi140a | l | Primário sintético antioxidante de secagem rápida, cor branco, acabamento mate, à base de resinas alcídicas e pigmentos antioxidantes, de alta resistência à corrosão, para aplicar com trincha ou pistola. (material) | 0.2 | 10.91 | 2.182 |
| mt27esm010a | l | Esmalte sintético, para interior, cor a escolher, acabamento martelado, com resistência à intempérie, para aplicar com trincha, rolo ou pistola. (material) | 0.2 | 14.22 | 2.844 |
| mo038 | h | Oficial de 1ª pintor. (mão de obra) | 0.587 | 22.68 | 13.313 |
| mo076 | h | Ajudante de pintor. (mão de obra) | 0.117 | 22.13 | 2.589 |
| % | % | Custos directos complementares | 2 % | 20.928 | 0.419 |
|  |  | Custos directos |  |  | 21.347 |

Resíduos:
- colocação: mt27pfi140a; factor de resíduo 0.0307566
- colocação: mt27esm010a; factor de resíduo 0.0275

## Recursos

**mt27pfi140a** l Primário sintético antioxidante de secagem rápida
Dados técnicos: Custo energético 126.005 MJ; Emissão de CO2 4.788 kg; Código LER 17 09 04; Massa do elemento 1.45 kg; Volume 0.000967 m3
Resíduos:
- embalagem: re150104 Embalagens de metal. (componente de resíduo); rendimento 0.063 kg; Código LER 15 01 04; Massa do elemento 1 kg; Volume 0.001667 m3

**mt27esm010a** l Esmalte sintético
Dados técnicos: Custo energético 44.700 MJ; Emissão de CO2 2.359 kg; Código LER 08 01 11; Massa do elemento 1 kg; Volume 0.001111 m3
Resíduos:
- embalagem: re150104 Embalagens de metal; rendimento 0.057 kg
