# Curva de chuveiro com tomada para bicha

- Propriedade do ficheiro: CYPE Ingenieros S.A.
- Formato: FIEBDC-3/2016
- Programa: Gerador de preços para construção civil. CYPE Ingenieros, S.A.
- Data: 28/03/2024
- Moeda: EUR
- Custos indirectos: 3 %
- IVA: 23 %

## S Equipamentos fixos e sinalização

### SG Torneiras

#### SGD Para chuveiros

**SGD083** Ud Curva de chuveiro com tomada para bicha.
Curva de chuveiro com tomada de 1/2" para bicha, acabamento cromado, com espelho circular. Inclusive elementos de fixação.
Inclui: Colocação. Verificação do seu correcto funcionamento.
Critério de medição de projecto: Número de unidades previstas, segundo documentação gráfica de Projecto.
Critério de medição de obra: Medir-se-á o número de unidades realmente colocadas segundo especificações de Projecto.

| Código | Un | Descrição | Rendimento | Preço | Importância |
|---|---|---|---|---|---|
| mt31gro119a | Ud | Curva de chuveiro com tomada de 1/2" para bicha, acabamento cromado, com espelho circular, inclusive elementos de fixação. (material) | 1 | 65.84 | 65.840 |
| mo008 | h | Oficial de 1ª canalizador. (mão de obra) | 0.15 | 23.31 | 3.497 |
| % | % | Custos directos complementares | 2 % | 69.337 | 1.387 |
|  |  | Custos directos |  |  | 70.724 |
