# Electrobomba para piscina

- Propriedade do ficheiro: CYPE Ingenieros S.A.
- Formato: FIEBDC-3/2016
- Programa: Gerador de preços para construção civil. CYPE Ingenieros, S.A.
- Data: 28/03/2024
- Moeda: EUR
- Custos indirectos: 3 %
- IVA: 23 %

## U Infra-estruturas no logradouro

### UP Piscinas

#### UPD Equipamentos de tratamento de águas

**UPD020** Ud Electrobomba para piscina.
Electrobomba auto-aspirante de polipropileno reforçado com fibra de vidro, com uma potência de 0,43 kW, 3000 r.p.m., fecho mecânico de aço inoxidável AISI 316, motor assíncrono, protecção IP55, isolamento classe F, para alimentação monofásica a 230 V e 50 Hz de frequência, caudal máximo 10 m³/h para uma pressão de 10 m.c.a. e nível de pressão sonora 61 dBA. Inclusive pré-filtro.
Inclui: Colocação. Ligação e verificação do seu correcto funcionamento.
Critério de medição de projecto: Número de unidades previstas, segundo documentação gráfica de Projecto.
Critério de medição de obra: Medir-se-á o número de unidades realmente executadas segundo especificações de Projecto.

| Código | Un | Descrição | Rendimento | Preço | Importância |
|---|---|---|---|---|---|
| mt47ped100aa | Ud | Electrobomba auto-aspirante de polipropileno reforçado com fibra de vidro, com uma potência de 0,43 kW, 3000 r.p.m., fecho mecânico de aço inoxidável AISI 316, motor assíncrono, protecção IP55, isolamento classe F, para alimentação monofásica a 230 V e 50 Hz de frequência, caudal máximo 10 m³/h para uma pressão de 10 m.c.a. e nível de pressão sonora 61 dBA, inclusive pré-filtro. (material) | 1 | 468.51 | 468.510 |
| mo008 | h | Oficial de 1ª canalizador. (mão de obra) | 1.5 | 23.31 | 34.965 |
| mo107 | h | Ajudante de canalizador. (mão de obra) | 1.5 | 22.09 | 33.135 |
| % | % | Custos directos complementares | 2 % | 536.610 | 10.732 |
|  |  | Custos directos |  |  | 547.342 |

## Recursos

**mt47ped100aa** Ud Electrobomba auto-aspirante de polipropileno reforçado com fibra de vidro
Dados técnicos: Custo energético 1003.704 MJ; Emissão de CO2 40.354 kg
Resíduos:
- embalagem: re150101 Embalagens de papel e cartão. (componente de resíduo); rendimento 1.579 kg; Código LER 15 01 01; Massa do elemento 1 kg; Volume 0.001333 m3
