# Ensaio de blocos de betão

- Propriedade do ficheiro: CYPE Ingenieros S.A.
- Formato: FIEBDC-3/2016
- Programa: Gerador de preços para construção civil. CYPE Ingenieros, S.A.
- Data: 28/03/2024
- Moeda: EUR
- Custos indirectos: 3 %
- IVA: 23 %

## X Controlo de qualidade e ensaios

### XP Pré-fabricados de betão

#### XPB Blocos

**XPB010** Ud Ensaio de blocos de betão.
Ensaios a realizar em laboratório acreditado na área técnica correspondente, sobre uma amostra de bloco de betão, recolhida em obra, para a determinação das seguintes características: dimensões e verificação da forma segundo NP EN 772-16 e NP EN 772-20. Incluindo deslocamento à obra e relatório de resultados.
Inclui: Deslocamento à obra. Recolha de amostras. Realização dos ensaios. Redacção de relatório dos resultados dos ensaios realizados.
Critério de medição de projecto: Ensaio a realizar, segundo documentação do Plano de controlo de qualidade.

| Código | Un | Descrição | Rendimento | Preço | Importância |
|---|---|---|---|---|---|
| mt49des010 | Ud | Repercussão por deslocamento à obra para a recolha de amostras. (material) | 1 | 0.74 | 0.740 |
| mt49bho020 | Ud | Recolha em obra de amostras de blocos de betão cujo peso não exceda 50 kg. (material) | 1 | 31.09 | 31.090 |
| mt49bho100 | Ud | Ensaio para determinar as dimensões e verificação da forma de uma amostra de bloco de betão, segundo NP EN 772-16 e NP EN 772-20. (material) | 1 | 54.75 | 54.750 |
| mt49bho030 | Ud | Relatório de resultados dos ensaios realizados sobre uma amostra de bloco de betão. (material) | 1 | 96.06 | 96.060 |
| % | % | Custos directos complementares | 2 % | 182.640 | 3.653 |
|  |  | Custos directos |  |  | 186.293 |
