# Ensaio de telhas de betão

- Propriedade do ficheiro: CYPE Ingenieros S.A.
- Formato: FIEBDC-3/2016
- Programa: Gerador de preços para construção civil. CYPE Ingenieros, S.A.
- Data: 28/03/2024
- Moeda: EUR
- Custos indirectos: 3 %
- IVA: 23 %

## X Controlo de qualidade e ensaios

### XP Pré-fabricados de betão

#### XPT Telhas

**XPT010** Ud Ensaio de telhas de betão.
Ensaios a realizar em laboratório acreditado na área técnica correspondente, sobre uma amostra de telha de betão, recolhida em obra, para a determinação das seguintes características: resistência à flexão segundo NP EN 491, segundo NP EN 491, segundo NP EN 491, segundo NP EN 491, segundo NP EN 491, segundo NP EN 491. Incluindo deslocamento à obra e relatório de resultados.
Inclui: Deslocamento à obra. Recolha de amostras. Realização dos ensaios. Redacção de relatório dos resultados dos ensaios realizados.
Critério de medição de projecto: Ensaio a realizar, segundo documentação do Plano de controlo de qualidade.

| Código | Un | Descrição | Rendimento | Preço | Importância |
|---|---|---|---|---|---|
| mt49des010 | Ud | Repercussão por deslocamento à obra para a recolha de amostras. (material) | 1 | 0.74 | 0.740 |
| mt49tho010 | Ud | Recolha em obra de amostras de telhas de betão, cujo peso não exceda 50 kg. (material) | 1 | 29.68 | 29.680 |
| mt49tho030 | Ud | Ensaio para determinar a resistência à flexão de uma amostra de telhas de betão, segundo NP EN 491. (material) | 1 | 189.34 | 189.340 |
| mt49tho020 | Ud | Relatório de resultados dos ensaios realizados sobre uma amostra de telhas de betão. (material) | 1 | 89.07 | 89.070 |
| % | % | Custos directos complementares | 2 % | 308.830 | 6.177 |
|  |  | Custos directos |  |  | 315.007 |
