# Dispositivo de ancoragem têxtil com vários pontos de ancoragem

- Propriedade do ficheiro: CYPE Ingenieros S.A.
- Formato: FIEBDC-3/2016
- Programa: Gerador de preços para construção civil. CYPE Ingenieros, S.A.
- Data: 10/06/2024
- Moeda: EUR
- Custos indirectos: 3 %
- IVA: 23 %

## Y Segurança e saúde

### YC Sistemas de protecção colectiva

#### YCL Linhas e dispositivos de ancoragem

**YCL240** Ud Dispositivo de ancoragem têxtil com vários pontos de ancoragem.
Dispositivo de ancoragem para suspender de um elemento estrutural, de 10 m de comprimento, formado por fita de poliéster anelada, com um ponto de ancoragem cada 1,5 m e 1 olhal no extremo superior, suspenso, pelo extremo do olhal, de um elemento estrutural, através do atado da fita, para segurar um operário.
Critério de medição de projecto: Número de unidades previstas, segundo Plano de Segurança e Saúde.
Critério de medição de obra: Medir-se-á o número de unidades realmente colocadas segundo especificações do Plano de Segurança e Saúde.

| Código | Un | Descrição | Rendimento | Preço | Importância |
|---|---|---|---|---|---|
| mt50spd060u | Ud | Dispositivo de ancoragem para suspender de um elemento estrutural, de 10 m de comprimento, formado por fita de poliéster anelada, com um ponto de ancoragem cada 1,5 m e 1 olhal no extremo superior, classe B, suspenso, pelo extremo do olhal, de um elemento estrutural, através do atado da fita. (material) | 1 | 45.83 | 45.830 |
| mo120 | h | Operário Segurança e Saúde. (mão de obra) | 0.05 | 21.45 | 1.073 |
| % | % | Custos directos complementares | 2 % | 46.903 | 0.938 |
|  |  | Custos directos |  |  | 47.841 |
