# Calçado de segurança, protecção e trabalho

- Propriedade do ficheiro: CYPE Ingenieros S.A.
- Formato: FIEBDC-3/2016
- Programa: Gerador de preços para construção civil. CYPE Ingenieros, S.A.
- Data: 28/03/2024
- Moeda: EUR
- Custos indirectos: 3 %
- IVA: 23 %

## Y Segurança e saúde

### YI Equipamentos de protecção individual

#### YIP Para os pés e as pernas

**YIP010** Ud Calçado de segurança, protecção e trabalho.
Par de sapatos de segurança, com biqueira resistente a um impacto até 200 J e a uma compressão até 15 kN, com resistência ao deslizamento, com código de designação SB, amortizável em 2 utilizações.
Critério de medição de projecto: Número de unidades previstas, segundo Plano de Segurança e Saúde.
Critério de medição de obra: Será medido o número de unidades realmente fornecidas segundo especificações do Plano de Segurança e Saúde.

| Código | Un | Descrição | Rendimento | Preço | Importância |
|---|---|---|---|---|---|
| mt50epp010pCb | Ud | Par de sapatos de segurança, com biqueira resistente a um impacto até 200 J e a uma compressão até 15 kN, com resistência ao deslizamento, EPI de categoria II, segundo EN ISO 20344 e EN ISO 20345, cumprindo todos os requisitos de segurança segundo a Portaria n.º 1131/93. (material) | 0.5 | 54.09 | 27.045 |
| % | % | Custos directos complementares | 2 % | 27.045 | 0.541 |
|  |  | Custos directos |  |  | 27.586 |
