# Cavidade em pilar

- Propriedade do ficheiro: CYPE INGENIEROS, S.A.
- Formato: FIEBDC-3/2002
- Moeda: EUR
- Custos indirectos: 3.00 %
- IVA: 23.00 %

## 0 Trabalhos prévios

### 0B Trabalhos de campo, ensaios e relatórios

#### 0BC Cavidades de inspecção

**0BC020** Ud Cavidade em pilar.
Execução de cavidade de 10x20 cm e 5 cm de profundidade, para inspecção de pilar de betão armado, com demolição prévia do revestimento ou recobrimento de qualquer tipo que possam existir, até atingir o elemento resistente e deixar a descoberto as armaduras; realizada através de picagem manual e martelo pneumático. Incluindo limpeza, armazenamento, remoção e carga manual de escombros para contentor.
Inclui: Execução da cavidade. Remoção e acumulação de entulho. Carga de entulho para contentor.
Critério de medição de projecto: Número de unidades previstas, segundo documentação gráfica de Projecto.
Critério de medição de obra: Medir-se-á o número de unidades realmente executadas segundo especificações de Projecto.

| Código | Un | Descrição | Rendimento | Preço | Importância |
|---|---|---|---|---|---|
| mt51rev010b | m² | Demolição do revestimento ou recobrimento com meios manuais. (material) | 0.200 | 4.58 | 0.92 |
| mq05mai030 | h | Martelo pneumático. (equipamento) | 0.093 | 4.57 | 0.43 |
| mq05pdm110 | h | Compressor portátil diesel média pressão 10 m³/min. (equipamento) | 0.093 | 7.75 | 0.72 |
| mo113 | h | Operário não qualificado construção. (mão de obra) | 0.264 | 21.45 | 5.66 |
| % | % | Custos directos complementares | 2 % | 7.73 | 0.15 |
|  |  | Custos directos |  |  | 7.88 |
