# Protecção de ascensor

- Propriedade do ficheiro: CYPE INGENIEROS, S.A.
- Formato: FIEBDC-3/2002
- Moeda: EUR
- Custos indirectos: 3.00 %
- IVA: 23.00 %

## 0 Trabalhos prévios

### 0C Protecções provisórias

#### 0CI Instalações

**0CI010** Ud Protecção de ascensor.
Fornecimento e colocação de tabuleiro de madeira, plástico e fita adesiva cobrindo o pavimento e os paramentos interiores do ascensor em toda a sua altura, para protegê-lo contra golpes, sujidade e o pó gerado pelos trabalhos de reabilitação ou reforma. Incluindo vigia e manutenção da protecção enquanto durem os trabalhos, posterior remoção, recolha e carga manual para camião ou contentor.
Inclui: Colocação da protecção. Remoção da protecção e carga para contentor.
Critério de medição de projecto: Número de unidades previstas, segundo documentação gráfica de Projecto.
Critério de medição de obra: Medir-se-á o número de unidades realmente executadas segundo especificações de Projecto.

| Código | Un | Descrição | Rendimento | Preço | Importância |
|---|---|---|---|---|---|
| mt08eft010a | m² | Painel de aglomerado, hidrófugo, de 19 mm de espessura. (material) | 6.000 | 11.50 | 69.00 |
| mt32war020 | m² | Lâmina de polietileno transparente, de 0,2 mm de espessura. (material) | 6.000 | 0.17 | 1.02 |
| mt32war030 | m | Fita plástica autocolante. (material) | 15.000 | 0.04 | 0.60 |
| mo112 | h | Operário especializado construção. (mão de obra) | 2.333 | 21.98 | 51.28 |
| % | % | Custos directos complementares | 2 % | 121.90 | 2.44 |
|  |  | Custos directos |  |  | 124.34 |
