# Tratamento contra as térmitas em elemento estrutural de madeira

- Propriedade do ficheiro: CYPE INGENIEROS, S.A.
- Formato: FIEBDC-3/2002
- Moeda: EUR
- Custos indirectos: 3.00 %
- IVA: 23.00 %

## E Estruturas

### EM Madeira

#### EMU Tratamentos preventivos e curativos

**EMU020** m² Tratamento contra as térmitas em elemento estrutural de madeira.
Tratamento preventivo contra as térmitas em vigota de madeira, através da aplicação, com trincha, pincel ou pistola, de duas demãos, de 0,24 l/m² cada uma, de líquido protector. Inclusive eliminação prévia dos materiais que cobrem o elemento a tratar, protecção dos elementos da envolvente.
Inclui: Protecção dos elementos da envolvente. Aplicação do tratamento com trincha.
Critério de medição de projecto: Superfície medida segundo documentação gráfica de Projecto.
Critério de medição de obra: Medir-se-á a superfície realmente executada segundo especificações de Projecto.

| Código | Un | Descrição | Rendimento | Preço | Importância |
|---|---|---|---|---|---|
| mt27tlr040 | l | Líquido protector incolor para tratamento anti-térmitas de elementos de madeira, para aplicar com trincha, pincel ou pistola, ou através de injecção ou imersão. (material) | 0.480 | 13.18 | 6.33 |
| mo038 | h | Oficial de 1ª pintor. (mão de obra) | 0.052 | 22.68 | 1.18 |
| mo076 | h | Ajudante de pintor. (mão de obra) | 0.517 | 22.13 | 11.44 |
| % | % | Custos directos complementares | 2 % | 18.95 | 0.38 |
|  |  | Custos directos |  |  | 19.33 |
