# Reforço de viga ou vigota de madeira na sua face inferior, através de perfil laminado composto

- Propriedade do ficheiro: CYPE INGENIEROS, S.A.
- Formato: FIEBDC-3/2002
- Moeda: EUR
- Custos indirectos: 3.00 %
- IVA: 23.00 %

## E Estruturas

### EM Madeira

#### EMZ Reforços

**EMZ220** Ud Reforço de viga ou vigota de madeira na sua face inferior, através de perfil laminado composto.
Reforço metálico na face inferior da viga ou vigota de madeira em mau estado ou deteriorada, formado por perfil composto IPE 140 + UPN 240, de aço laminado EN 10025 S275JR, de 400 cm, apoiado sobre dois suportes metálicos de pós-tensão, ancorados ao elemento de apoio da viga ou vigota de madeira, e enchimento posterior do interior da peça em U com argamassa de alta resistência.
Inclui: Saneamento das zonas degradadas da madeira. Preparação da zona de ancoragem das peças suporte. Ancoragem das peças suporte à estrutura portante. Enchimento do interior da peça em U com argamassa. Colocação do perfil de reforço sobre as peças suporte. Aperto dos parafusos de pós-tensão das peças suporte.
Critério de medição de projecto: Número de unidades previstas, segundo documentação gráfica de Projecto.
Critério de medição de obra: Medir-se-á o número de unidades realmente executadas segundo especificações de Projecto.

| Código | Un | Descrição | Rendimento | Preço | Importância |
|---|---|---|---|---|---|
| mt07ala230 | Ud | Suporte de pós-tensão metálico, para a ancoragem de reforço inferior de vigas ou vigotas de madeira através de perfil laminado composto. (material) | 2.000 | 42.68 | 85.36 |
| mt26reh305cd | Ud | Ancoragem composta por varão roscado de aço galvanizado qualidade 5.8, segundo EN ISO 898-1 de 12 mm de diâmetro, e 160 mm de comprimento, porca e anilha, para fixações sobre estruturas de betão. (material) | 8.000 | 1.69 | 13.52 |
| mt26reh306 | Ud | Cartucho de resina para ancoragem química de varões roscados em perfurações de elementos estruturais de betão. (material) | 1.000 | 7.75 | 7.75 |
| mt07ala231a | m | Perfil composto IPE 140 + UPN 240, de aço laminado EN 10025 S275JR, para reforço de vigas ou vigotas de madeira. (material) | 4.000 | 100.58 | 402.32 |
| mt09reh304 | kg | Argamassa tixotrópica de dois componentes, à base de cimento melhorado com resinas sintéticas, fumo de sílica e fibras de poliamida, de alta resistência mecânica e retracção controlada, para reparação e regularização de elementos estruturais de betão. (material) | 20.000 | 1.30 | 26.00 |
| mo020 | h | Oficial de 1ª construção. (mão de obra) | 11.334 | 22.68 | 257.06 |
| mo112 | h | Operário especializado construção. (mão de obra) | 11.334 | 21.98 | 249.12 |
| % | % | Custos directos complementares | 2 % | 1041.13 | 20.82 |
|  |  | Custos directos |  |  | 1061.95 |
