# Grelha de admissão de ar exterior

- Propriedade do ficheiro: CYPE INGENIEROS, S.A.
- Formato: FIEBDC-3/2002
- Moeda: EUR
- Custos indirectos: 3.00 %
- IVA: 23.00 %

## I Instalações

### IV Ventilação

#### IVU Ventilação geotérmica: poços canadianos

**IVU080** Ud Grelha de admissão de ar exterior.
Grelha circular de aço inoxidável, de 160 mm de diâmetro, com cobertura de meia cúpula, lâminas horizontais fixas com inclinação de 15°, grelha mosquiteira e junta de estanquidade. Inclusive elementos de fixação.
Inclui: Colocação e fixação.
Critério de medição de projecto: Número de unidades previstas, segundo documentação gráfica de Projecto.
Critério de medição de obra: Medir-se-á o número de unidades realmente executadas segundo especificações de Projecto.

| Código | Un | Descrição | Rendimento | Preço | Importância |
|---|---|---|---|---|---|
| mt42vgg080a | Ud | Grelha circular de aço inoxidável, de 160 mm de diâmetro, com cobertura de meia cúpula, lâminas horizontais fixas com inclinação de 15°, grelha mosquiteira e junta de estanquidade, para conduta de admissão ou extracção, com elementos de fixação. (material) | 1.000 | 48.55 | 48.55 |
| mo011 | h | Oficial de 1ª montador. (mão de obra) | 0.270 | 23.31 | 6.29 |
| mo080 | h | Ajudante de montador. (mão de obra) | 0.270 | 22.13 | 5.98 |
| % | % | Custos directos complementares | 2 % | 60.82 | 1.22 |
|  |  | Custos directos |  |  | 62.04 |
