# Revestimento exterior com mosaico de grés esmaltado. Colocação em camada fina

- Propriedade do ficheiro: CYPE INGENIEROS, S.A.
- Formato: FIEBDC-3/2002
- Moeda: EUR
- Custos indirectos: 3.00 %
- IVA: 23.00 %

## R Revestimentos

### RA De peças rígidas em paramentos verticais

#### RAA De grés esmaltado

**RAA150** m² Revestimento exterior com mosaico de grés esmaltado. Colocação em camada fina.
Revestimento exterior com mosaico de grés esmaltado, com pastilhas de 25x25x5 mm montadas numa malha, gama média, capacidade de absorção de água E<3%, grupo BIb, segundo NP EN 14411. SUPORTE: paramento de betão, vertical. COLOCAÇÃO: em camada fina com cimento cola melhorado, C2 TE S1, segundo NP EN 12004, deformável, com deslizamento reduzido e tempo de colocação ampliado, ENCHIMENTO DE JUNTAS: com argamassa de juntas cimentosa melhorada, com absorção de água reduzida e resistência elevada à abrasão tipo CG 2 W A, cor branco, em juntas de 2 mm de espessura.
Inclui: Preparação da superfície suporte. Marcação dos níveis, da disposição de peças e das juntas. Corte das malhas. Preparação e aplicação do material de colocação. Formação de juntas de movimento. Colocação das peças. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcp100h | kg | Cimento cola melhorado, C2 TE S1, segundo NP EN 12004, deformável, com deslizamento reduzido e tempo de colocação ampliado, cor branca, à base de cimento de alta resistência, inertes seleccionados, aditivos e resinas sintéticas, para a colocação em camada fina do todo o tipo de peças cerâmicas em paramentos verticais interiores e exteriores e pavimentos interiores e exteriores. (material) | 4.000 | 0.66 | 2.64 |
| mt19abe110sb | m² | Mosaico de grés esmaltado, com pastilhas de 25x25x5 mm montadas numa malha, com uma junta de separação entre pastilhas de 2 mm, gama média, capacidade de absorção de água E<3%, grupo BIb, segundo NP EN 14411. (material) | 1.050 | 11.38 | 11.95 |
| mt09mcp020lE | kg | Argamassa de juntas cimentosa melhorada, com absorção de água reduzida e resistência elevada à abrasão, tipo CG2 W A, segundo EN 13888, cor branca, para juntas de 2 a 15 mm, à base de cimento de alta resistência, inertes seleccionados, aditivos especiais e pigmentos, com efeito anti-caruncho, anti-verdete e preventivo das eflorescências, hidrorrepelente, especial para enchimento de juntas de todo tipo de peças cerâmicas e pedras naturais em zonas de proliferação de microrganismos. (material) | 1.340 | 1.43 | 1.92 |
| op00sie030 |  | Serra de disco de diamante, para mesa de trabalho, de corte húmido. | 1.000 | 0.00 | 0.00 |
| op00amo010 |  | Rebarbadora. | 1.000 | 0.00 | 0.00 |
| op00tal010 |  | Berbequim. | 1.000 | 0.00 | 0.00 |
| mo024 | h | Oficial de 1ª ladrilhador (azulejador). (mão de obra) | 0.498 | 22.68 | 11.29 |
| mo062 | h | Ajudante de ladrilhador (azulejador). (mão de obra) | 0.249 | 22.13 | 5.51 |
| % | % | Custos directos complementares | 2 % | 33.31 | 0.67 |
|  |  | Custos directos |  |  | 33.98 |
